# Sanierung + Erweiterung Schule Grassau
Angebotsaufforderung (GAEB DA 2000 1.2, DA83)
Projekt: 18050-B
Währung: EUR
Auftraggeber: Gemeinde Grassau, Marktstraße 1, 83224 Grassau; DV-Nummer: 18050-B-; Vergabenummer: 18050-B-
Erstellt mit: BECHMANN AVA 2025.20/ GAEB Toolbox V3.3 G90 R20210630, BECHMANN AVA 2025.20, 12.02.2026

## Zusätzlicher Text
Wichtige allgemeine Hinweis zum Gebäudebestand
Bestandspläne zum Gebäudekomplex sind nur teilweise vorhanden. Die im LV angegebenen Konstruktionsarten zum Mauerwerk und den Geschossdecken basieren auf diesen unvollständigen Bestandsplänen auf  Erkenntnissse n vorangegengener Untersuchungen der Füßböden, abgehängter Decken und Wandbeschichtungen und -belägen auf Schadstoffe.
Davon ausgehend sind die Innen- und Außenwände ab EG aus Betonhohlblock- und Ziegelmauerwerk mit Stützen, Stürzen, Unter- und Überzügen aus Stahlbeton hergestellt. Der Innen- und Außenwandputz besteht aus Zement- bzw. Kalkzementmörtel.
Die Geschossdecken des Bestandsgebäudekomplexes sind konstruiert als Holzbalkendecken sowie Stb-Rippendecken und Stahlblech-Leichtträgerdecken mit Betonhohlsteinfüllungen, beide mit Aufbeton. Die einzelnen Deckenkonstruktionen können nur ungenau den jeweiligen Bauteilen zugeordnet werden.

Folgende zulässigen Deckenbelastungen dürfen während der Bauarbeiten nicht überschritten werden:
-  max. zulässige Flächenlast 300 kg/m² (3 kN/m²)
-  max. zulässige Einzellast/Punktlast 400 kg (4 kN) - Verteilung der Last mittels Kanthölzern o. ä. auf mind. 2 Decken-Längsträger bei Holzbalken-, Stb-Rippen-
und Stahlblech-Leichtträgerdecken mit Betonhohlsteinfüllungen.

Abgehängte Deckenlasten an Stahlblech-Leichtträgerdecken mit Betonhohlsteinfüllungen dürfen nur an den Betonhohlsteinfüllungen erfolgen. Dabei darf die Last pro Dübel maximal 5 kg nict überschreiten.

Gegenüber den Beschreibungen im LV muss mit Abweichungen bei den vorzufindenden Mauerwerksarten und Deckenkonstruktionen gerechnet werden.
Die KG-Innen- und Außenwände sind als Stahlbetonwände hergestellt, die Bodenplatte aus Stampfbeton.
An den Außenwänden wurde ein teerhaltiger Schwarzanstrich als Bauwerksabdichtung aufgebracht.

Schadstoffbelastete Baumaterialien sind, soweit festgestellt, im LV angegeben und der Ausbau sowie die Entsorgung dieser Materielien nach Erfordernis beschrieben.

Diese Hinweise sind bei der Ausführung sämtlicher Abbruch- und Bauarbeiten am Gebäudebestand zu berücksichtigen und zu beachten.

## 18050-B- Innentüren mit Stahlzargen + WC-Trennwände, BA II
Datum: 12.02.2026

*Hinweis: Allgemeine Vorbemerkungen*
ALLGEMEINES

Die Baumaßnahme ist in 3  Bauabschnitte unterteilt, die zeitlich getrennt
  hintereinander folgend ausgeführt werden. Die einzelnen Bauabschnitte
  sind planerisch in einzelne Bauteile aufgegegliedert.
    1. BA:  Sanierung des nördlichen, vollunterkellerten
  Bestandsgebäudeabschnitts am Birkenweg, bestehend aus
  dem 3-geschossigen Bauteil 3 und dem 4-geschossigen
  Bauteil 4 (bereits abgeschlossen).
    2. BA:  Sanierung des zurückgesetzten und bis zum Birkenweg
  ausgerichteten, 3-geschossigen Bestandsgebäudeabschnitts
  aus den 3-geschossigen, teilunterkellerten Bauteilen 1 + 2.
    3. BA:  Abbruch des Bt5 aus unterkellertem 2-geschossigem Anbau mit
  Turnhalle und nachfolgendem Erweiterungsneubau am Birkenweg,
  aus  dem 4-geschossigen, an den 1. BA angeschlossen, nicht
  unterkellerten Bt6.

Lage des Grundstücks
  Das Grundstück befindet innerhalb der Marktgemeinde
  83224 Grassau, Landkreis Traunstein, Flnr. 74,
  Schulgebäude Birkenweg 10 - 14

Umgebung
  Das Baugrundstück grenzt an die benachbarte Sporthalle an.

  Begrenzung:
  im Norden:  Öffentl. Straße Birkenweg mit Wohnbebauung,
  Kindergarten und Schule (Containeranlage)
  im Osten:  Sporthalle
  im Westen:  Bushaltestelle
  und Süden:  Gemeindestraße (Marktstraße), Brachflächen

Die Baumaßnahme wird bei laufendem Schulbetrieb im jeweils  fertggestellten Bauabschnitt durchgeführt sowie bei laufendem Betrieb der benachbarten Sporthalle, in der Schul-Containeranlage und Kindergarten in der örtlichen Umgebung.
Die Öffnungs- und Schließzeiten der Schule und des Kindergartens sind bei Anlieferungen und Abtransporten zu berücksichtigen.
Der Birkenweg im Norden der Sanierungsgebäude ist für den öffentlichen Verkehr freizuhalten. Die Marktstraße vor der Gebäudesüdseite ist gesperrt und als erweiterte Pausenhoffläche dem Schulbetrieb zugeordnet.

Höhenentwicklung
  Das vorhandene Baugelände liegt nahezu ebenflächig im Mittel mit
  OK auf ca. 537,15 m üNN etwa auf OK Straßennieveau des
  Birkenwegs.
  Leichte Höhenunterschiede bis ca. 60 cm sind durch Anschüttungen
  und Lichtgräben unmittelsbar am Schulgebäudes vorhanden.

  Gebäudebezugshöhe:
  +/- 0,00  =  538,53 m.ü.NN OK FB Bestandsgebäude

Erschließung
    2. Bauabschnitt:
  Die Baustelleneinrichtungsfläche ist von der Orthenburger Straße  (B305)
  aus über die Marktstraße zufahrbar. Andienungen an die Sanierungsgebäude
  Bt1 + 2 von der Markstraße aus über den Birkenweg.
  Zugänge zum Sanierrungsgebäudeteil sind über den rückseitigen Eingang im
  EG des 1-geschossigen Anbaues an der Südseite und über den Haupteingang am Birkenweg im EG gegeben.

Baustelleneinrichtungsfläche/Parkplätze
Lagerflächen und sind auf der Baustelleneinrichtungsfläche
im Westen (Parkplatz) vorhanden.
Parkplätze sind im öffentl. Verkehrsraum im Norden des Birkenwegs vorhanden sowie in geringer Anzahl innerhalb der Baustelleneinrichtungsfläche.

Bauablauf, Bauwerk
  Das Leistungsverzeichnis umfasst nur den 2. Bauabschnitt.

    2. BA:
  Konstruktion:  Mauerwerksbau mit unterschiedlichen Deckenkonsruktionen
  aus Holzbalken-, Betonhohlkörper-, Stb-Rippendecken und
  Stahlbetondecken.
  Satteldächer, teilweise abgewalmt, in Holzkonstruktion und
  Ziegeldeckung.
  Teilabbruch von Stb- und Mauerwerkswänden, Schließen und
  Herstellen von Wand-, Tür- und Fensteröffnungen, Decken-
  und Wandunterfangungen mittels Stahlträgereinbau,
  1-geschossige Aufstockung in Holzbauweise über Bauteil 1,
  Neuausstattung mit Schulmobiliar.

  Fassaden:  Überdeckung der vorh. Putzfassade in anteilig mit
  wärmegedämmter, hinterlüfteter Holzverkleidung
  und mit Wärmedämmverbundsystem.
  .  Innenausbau:  Ausbau/Neueinbau Fenstern, Außen- und Innentüren, neuer Innenputz, Einbau schwimmender Estriche,
  abgehängter GK-Decken, Bodenbeläge etc., mobile
  Trennwandeinbau im Bauteil 2.

  Technische
  Ausrüstung:  Entkernung der Sanitärzellen, Neuinstallation und
  -ausstattung der Elektro-, Sanitär-, Heizungs- und
  Lüftungstechnik, Neueinrichtung der WC etc. im
  gesamten Gebäudekomplex.

Auflagen aus der Baugenehmigung
  Die Auflagen aus der Baugenehmigung sind zu beachten. Diese sind vor
  Baubeginn anzufordern.

Baubewachung
  Eine Baubewachung ist nicht vorgesehen.

Nebenleistungen
Nebenleistungen sind in den ZTV Allgemein und den gewerkespezifischen  ZTV beschrieben.

Planausgabe
  Die Planausgabe erfolgt grundsätzlich über die Ausgabeplattform
  PLANFRED. Der AN erhält nach erfolgter Beauftragung die
  Zugangsberechtigung zum Herunterladen sämtlicher Pläne und
  Ausführungsunterlagen.

  Vom AN sind Ausführungspläne rechtzeitig vor Ausführungsbeginn
  beim AG anzufordern.

Abkürzungen in der Ausschreibung
    -  AG  Auftraggeber
    -  AN  Auftragnehmer
    -  o.glw.  oder gleichwertig
    -  v.g.  vorgenannt
    -  EP  Einheitspreis
    -  OK RB  Oberkante Rohboden
    -  OK FFB  Oberkante Fertigfußboden
    -  Mw  Mauerwerk
    -  Stb  Stahlbeton

*Hinweis: ZTV Alllgemein*
Allgemeine Zusätzliche Technische Vorbemerkungen

Die Technischen Vorbemerkungen gelten für alle im Folgenden beschriebenen Leistungsbereiche sowie ergänzend die Zusätzlichen Technischen Vorbemerkungen einschl. der Normen, die den einzelnen Leistungsbereichen vorangestellt sind.
Zugrundegelegt ist die VOB Teil C, die jeweils zutreffenden Normen und Regeln in der zum Vertragsschluss gültigen Fassung einschließlich der Änderungen, Berichtigungen und Beiblätter, insbesondere:

DIN  18 299  Allgemeine Regelungen für Bauarbeiten jeder Art
DIN  18 202  Maßtoleranzen im Hochbau
DIN  4 102  Brandverhalten von Bauteilen und Baustoffen
DIN  4 108  Wärmeschutz im Hochbau
DIN  4 109  Schallschutz im Hochbau
DIN  1 055  Lastannahmen im Hochbau

ergänzend gelten grundlegend:
-  die Pläne des Architekten
-  die Pläne und Auflagen des Statikers sowie der übrigen Sonderfachleute
  und Bausachverständigen
-  VDE und VDI-Richtlinien, soweit für das jeweilige Gewerk zutreffend
-  die Bayerische Bauordnung
-  die Auflagen der Bauaufsichtsbehörden
-  einschlägige DIN Vorschriften
-  Ausführungsrichtlinien des Handwerks
-  die Richtlinien und Vorschriften der Berufs- und Fachverbände
-  die Richtlinien und Empfehlungen von Fachinstituten
-  die Unfallverhütungsvorschriften der Berufsgenossenschaften
-  das aktuelle Gebäudeenergiegesetz GEG
-  die Einbau- und Verarbeitungsvorschriften der Hersteller
-  alle anerkannten Fachregeln sowie Stand der Technik
-  das Kreislaufwirtschafts- und Abfallgesetz (KrWG) und
  das Bayerisches Abfallwirtschaftsgesetz (BayAbfG), gültige Fassung.

Im Weiteren gilt:
Soweit in der Leistungsbeschreibung auf Technische Spezifikationen Bezug genommen wird auf z. B. nationale Normen, mit denen Europäische Normen umgesetzt werden, europäische technische Zulassungen, gemeinsame technische Spezifikationen, internationale Normen, werden auch ohne den ausdrücklichen Zusatz: "oder gleichwertig", immer gleichwertige Technische Spezifikationen in Bezug genommen.

Hinweis zur Leistungsausführung nach Bauabschnitten
Die ausgeschriebenen Leistungen umfassen nur den 2. Bauabschnitt.
Die Leistungen zu den weiteren Bauabschnitten (1. und 3. BA) sind in diesem Leistungsberzeichnis nicht enthalten.
Die einzelnen Bauabschnitte mit Untergliederung in Bauteile sind dem beigefügten  Übersichtsplan zm Leistungsverzeichnis zu entnehmen.

Der AN hat dafür zu sorgen, dass weder für Personen noch für den ruhenden und fließenden Verkehr angrenzender Straßen noch für benachbarte Gebäude keine Gefährdung durch die Bauarbeiten bestehen.
Für eine an die Baustelle angrenzende sichere Verkehrsführung ist zu sorgen.
Der Auftragnehmer hat sicherzustellen, dass der Baubereich nach den geltenden Vorschriften abgesperrt und gesichert ist, sowohl bei laufendem Baustellenbetrieb als auch während der arbeitsfreien Zeit.
Für den ausreichenden Emmissions- und Immissionschutz hat der AN zu sorgen.

Alle hierfür notwendigen Aufwendungen sind in die EP einzurechnen, sofern nicht gesonderte Positionen im LV beschrieben sind.
Lärmintensive Arbeiten sind mind. 14 Tage vor der Ausführung bei der Bauleitung anzumelden.
Vor Beginn der Arbeiten hat sich der AN über die örtlichen Gegebenheiten hinsichtlich Maschineneinsatz, Lagerflächen für Personalunterkünfte, Geräte, Material etc. zu informieren.

Bauseitige Leistungen
Die Kosten für Baustrom und Bauwasser trägt der AG.

Baustellenordnung
Liefer- und Abtransport sind so zu terminieren, dass diese nicht mit Betrieb der angrenzenden Schule, der benachbarten Sporthalle sowie dem Verkehr im Umfeld der Schulcontaineranlage und des Kindergartens kollidieren. Vorwiegend sind dabei die Uhrzeiten des allgemein üblichen Beginns und Endes des werktäglichen Schul-/Kindergartenbetriebs zu berücksichtigen. Wartende Baustellen-LKW sind im Umfeld des Kindergartens und der Schulcontaineranlage nicht zulässig.
An- und Abtransporte sind mit Hilfe von Sicherheitsposten (Einweiser) zu organisieren, der die gefahrlose Ein- und Ausfahrt von LKW und sonstigen Fahrzeuge zur Baustelle regelt.

Die gesetzlichen Auflagen des Umweltschutzes sind einzuhalten.
Die Geräte- und Maschinenschutzverordnung in der aktuellen Fassung sowie die einschlägigen Vorschriften für die Lagerung wassergefährdender Flüssigkeiten sind zu beachten.
Die Richtlinien zum Schutz von Bäumen und Sträuchern im Bereich von Baustellen (RSBB) sind zu beachten.

Im Hinblick auf Baulärm gelten die Anforderungen
-  des BIMSchG
-  der Allg. Verwaltungsvorschrift gg.
  Baulärm-Geräuschimmissionen
-  aller übrigen einschlägigen landesrechtlichen
  Vorschriften Bayerns
  Die Baustellenordnung des SiGeKo ist vom AN einzuhalten.

Beweissicherung
Dem AN wird empfohlen, für angrenzende Zauneinfriedungen, Pflasteranschlüsse an die Gebäude sowie private Hof- und Zufahrtsbereiche durch eine entsprechende digitale Fotodokumentation den Zustand vor Baubeginn festzuhalten und  zu dokumentieren.
Die Beweissicherung an Gebäuden und Anlagen wird bei Bedarf vor Baubeginn vom AG durchgeführt.

Leistungsumfang und Preise
Die ausgeschriebenen Leistungen sind in fix und fertiger Arbeit einschl. Materiallieferung, Gerätestellung und -vorhaltung, Vertragen an der Baustelle, eventueller Zwischenlagerung und Einbau incl. aller Nebenleistungen anzubieten und im Auftragsfalle auszuführen. Die Einheitspreise sind dem entsprechent zu kalkulieren.
Der Auftragnehmer übernimmt für die angebotenen Leistungen die Verpflichtung der Vollständigkeit, d.h. Leistungen und Nebenleistungen, die sich bei den gewerkespezifischen Leistungsbereichen zwangsläufig ergeben, sind einzukalkulieren, auch wenn diese nicht ausdrücklich erwähnt sind.

Anforderungen an Baumaterialien, -stoffe und -teile
Alle Stoffe sind, soweit die Positionsbeschreibung nichts Gegenteiliges festlegt, vom AN zu liefern. Es dürfen nur zugelassene Baustoffe mit CE-Zertifizierung
verwendet werden. Sie dürfen keine Schadstoffe, bzw. gesundheitsgefährdende Stoffe enthalten.
HFCKW- und FCKW-haltige Produkte dürfen nicht eingebaut werden.
Materialien, Dimensionierungen und die Ausführung von Bauteilen müssen den geprüften, statischen Vorgaben, den brandschutztechnischen Auflagen gemäß Bauschein, den wärme- und schallschutztechnischen Anforderungen entsprechen. Diesbezügliche Nachweise, Prüfzeugnisse und Zulassungen sowie Produkt- und die CE-Kennzeichnungen sind vom AN unaufgefordert vor Einbau entsprechender Materialien der örtlichen Bauleitung vorzulegen.

Die Prüfungsergebnisse sind dem AG rechtzeitig vor Ausführung vorzulegen. Kontrollprüfungen werden durch den AG durchgeführt.

Materialauszüge
erfolgen eigenverantwortlich durch den AN unter Berücksichtigung der Herstellerrichtlinien.
Nachweise und Bescheinigungen bezüglich Qualität, Brandverhalten, Toxizität u.ä. von Werkstoffen sind vor dem Einbau vom AN unaufgefordert und kostenfrei vorzulegen.

Firmen- und Materialvorgaben
Der im Leistungsbeschrieb geforderte Standard ist einzuhalten. Die Produktauswahl bleibt dem Bieter überlassen. Die Gleichwertigkeit des angebotenen Produktes ist in jedem Falle kostenfrei nachzuweisen.
Materialnachweise, Produktzertifikate und Prüfzeugnisse sind vor der Ausführung unaufgefordert der Bauleitung vorzulegen.

Terminplan
Innerhalb von 10 Tagen nach Auftragserteilung ist vom Auftragnehmer auf Basis des
Projektterminplanes der Bauleitung und auf Grundlage der Vertragsfristen ein detailierter Ablaufsplan für sein Gewerk mit Terminierung von Leistungsabschnitten zu erstellen und der Bauleitung zu übergeben.
Die terminliche Abwicklung und zeitliche Kontrolle der Baudurchführung erfolgt mittels fortgeschriebenem Balkenpan und Terminlisten.
Der Auftragnehmer erkennt diese Steuerung als verbindlich an.

Höhenverhältnisse und Maße
Die Höhenverhältnisse sind vor Beginn der Arbeiten vom AN eigenverantwortlich zu überprüfen.
Alle Maße sind am Bau zu nehmen. Bei Überschreitung der Toleranzgrenzen nach DIN 18201 und 18203 ist der Auftraggeber zu verständigen
Das gilt insbesondere für vorhandene und vorgesehene Winkeltoleranzen.
Bei Abweichungen von den Planungsunterlagen ist unverzüglich die Bauleitung zu informieren.

Hinweise zur Abrechnung/Aufmaß
Alle Leistungen, die nicht aus Plänen und Zeichnungen ermittelt werden können, bzw. von diesen abweichen, sind gemeinsam mit der Bauleitung des AG aufzumessen. Nachträglich vorgelegte Aufmaßblätter, die nicht das gemeinsame Aufmaß ergänzen oder diesem widersprechen, werden nicht anerkannt.
Die Aufmasse sind ständig, dem Baufortschritt entsprechend, zu erstellen und mit den darauf basierenden Rechnungsstellungen einzureichen.
Rechnungen, die nicht durch gemeinsame Aufmasse belegt sind werden nicht anerkannt.
Vom AN sind auf Verlangen ergänzende Aufmaßskizzen kostenfrei zu erstellen und vorzulegen.
Aufmaße zu den Leistungen bei mehreren Bauabschnitten, Bauteilen oder Gebäuden sind nach diesen getrennt zu erstellen; auch dann, wenn diese im Leistungsverzeichnis gesamtheitlich und nicht getrennt ausgeschrieben wurden.
Abschlagsrechnungen, die nach erfolgter Abnahme der Baumaßnahme eingereicht werden, werden nicht akzeptiert.

Bautagebuch
Das Führen eines Bautagebuches ist in den gewerkespezifischen ZTV geregelt.

Schutz von Fremdgewerken
Der AN ist verpflichtet Fremdgewerke ohne zusätzliche Aufforderung wirksam vor Verschmutzung und Beschädigungen zu schützen. Von Ihm bzw. seiner Sub- und Nachunternehmen verursachte Beschädigungen und Verschmutzungen jeder Art an Vorgewerken sowie an bestehenden Gebäuden und Freianlagen hat er auf seine Kosten zu beseitigen.
Kommt er dieser Verpflichtung nicht nach, kann dies durch Dritte auf seine Kosten erfolgen. Verursachte Schäden gehen zu Lasten des AN.

Schuttbeseitigung
Die Baustelle ist ständig rein zu halten und einschl. der Zufahrten ist regelmäßig,
wenn erforderlich arbeitstäglich, von Verunreinigungen (Bauschutt, Verschmutzung
der Straße durch Baustellenfahrzeuge, etc.) zu säubern.
Die Beseitigung und Entsorgung des aus der eigenen Arbeit anfallenden Schutts und Verunreinigung sowie Verpackungsmaterial hat ohne zusätzliche Aufforderung zu erfolgen.
Vergraben und Verbrennen an der Baustelle ist nicht statthaft.
Kommt der AN der Verpflichtung nicht nach, geschieht dies durch Dritte auf Rechnung des AN.

Rauchen und Alkoholkonsum
Im Gebäude, auf dem gesamten Baugelände und entlang von Schulwegen ist das Rauchen sowie das Konsumieren von Alkohol verboten. Davon ausgenommen ist der vom AN eingerichtete Pausenbereich (z. B. Personalcontainer).
Ein absolutes Alkoholverbot auf der Baustelle und während der Arbeitszeiten des AN liegt im eigenen Verantwortungsbereich des AN.

*Hinweis: ZTV Schreinerarbeiten*
Zusätzliche Technische Vorbemerkungen zu den Schreinerarbeiten

Zugrundegelegt ist die VOB Teil B/C, die jeweils zutreffenden EN-, DIN-, bzw. ATV-Bestimmungen in der zum Vertragsschluss gültigen Fassung einschließlich der Änderungen, Berichtigungen und Beiblätter, insbesondere:

DIN  18 355  Tischlerarbeiten
DIN  18 357  Beschlagarbeiten
DIN  18 361  Verglasungsarbeiten

Ergänzend zu den in VOB, Teil C aufgeführten Normen gelten:
DIN  18 093  Feuerschutzabschlüsse; Einbau von Feuerschutztüren in
  massive Wände aus Mauerwerk oder Beton; Ankerlagen, Ankerformen, Einbau
DIN  18 095-1  Türen; Rauchschutztüren; Begriffe und Anforderungen
DIN  18 095-2  Türen; Rauchschutztüren; Bauartprüfung der
  Dauerfunktionstüchtigkeit und Dichtheit
DIN  18111 T2  Türzargen - Stahlzargen-Teil 2: Sonderzargen (1-schalig und
  2-schalig) für gefälzte und ungefälzte Türen in
  Mauerwerkswänden und Ständerwerkswänden
DIN  EN 1935  Baubeschläge - Einachsige Tür- und Fensterbänder - Anforderungen und Prüfverfahren
RAL-RG  426 T1  Innentüren aus Holz und Holzwerkstoffen - Teil I: Türblätter aus
  Holz und Holzwerkstoffen - Gütesicherung
RAL-RG  426 T3  Innentüren aus Holz und Holzwerkstoffen - Teil 3: Türblätter für
  Feucht- und Nassräume
RAL-RG  607/2  Einsteckschlösser, Rohrrahmenschlösser und Mehrfachverriegelungen - Gütesicherung
RAL-RG  607/3  Drehbeschläge und Drehkippbeschläge - Gütesicherun
ASR  A1.7  Türen und Tore
BGI  606  Merkblatt für Verschlüsse für Türen von Notausgängen

Leistungsumfang und Preise
Die ausgeschriebenen Leistungen sind in fix und fertiger Arbeit einschl. Materiallieferung, Gerätestellung, Vertragen an der Baustelle, eventueller Zwischenlagerung und Einbau incl. aller Nebenleistungen gemäß DIN 18355, 18357 und 18361 anzubieten und im Auftragsfalle auszuführen.
Desweiteren sind folgende Leistungen mit dem EP der Positionen abgegolten und werden nicht gesondert vergütet:
-  Die maßliche Abstimmung von Einbauteilen ist Sache des AN.
-  Anfertigen von Türlisten auf Basis der Ausführungsplanungen und Türlisten des
  Architekten.
-  Der Zeitversezte Einbau der Türzargen in Massiv- und Trockenbauwände sowie
  das Anschlagen der Türblätter einschl. separater Baustellenanfahrten.
-  Bemusterung der angebotenen Türelemente vor Ausführung, anhand von
  techn. Merkblättern, Prospektmaterial etc. Musterstücken des Herstellers zu
  den Türblättern sowie Qualitätsproben aller Beschläge, auch in Form von
  Schnittmodellen, sind auf Verlangen vorzulegen.
-  Erbringen von Nachweisen bezüglich Qualität etc.
-  Nachweisführung für Sondertüren, wie Schall-, Brand-, und Rauchschutztür vor
  Ausführung.
-  Beschlags- und Zusatzteil, die in der Aufstellung nicht aufgeführt sind, aber zur
  Funktion benötigt werden, müssen im Einheitspreis enthalten sein.
-  Zargendichtungen sind zu liefern und für den zeitversetzten Einbau
  zwischenzulagern.
-  Bohren, Stemmen sowie Verguß von Ankerlöchern o. ä. in Beton und
  Mauerwerk
-  Befestigungsmittel und Anschlußmaterial
-  Unterfüttern und Ausgleichen von Rohbautoleranzen
-  Lieferung und Einbau der erforderl. Verklotzungen und Dichtstoffe
-  Abnehmen und Wiederanbringen der Glashalteleisten
-  Feineinstellung aller Türflügel und Bedienelemente vor Bezug des
  Gebäudes. Einweisung des Hausmeisters bei automatischen
  Bedienvorrichtungen.
-  Das Entfernen von Etiketten, Klebestreifen, Schutzüberzügen, Markierungen.
-  Technische Abnahme von Feststelleinrichtungen nach Fertigmontage
  durch einen hierzu autorisierten Techniker einschl. Beantragung und
  Kosten der Abnahme. Die mängelfreie Abnahmebescheinigung ist
  spätestens mit der Schlussrechnung vorzulegen.

Hinweise zur Ausführung
-  Alle Maße sind am Bau zu nehmen
-  Der Auftragnehmer hat sich beim Befestigen von Bauteilen zu vergewissern,
  dass durch die Befestigungsmittel keine Beschädigungen nicht sichtbarer
  Leitungen und Rohre entstehen.
-  Die verwendeten Kleber und Versiegelungsmassen müssen geruchsneutral und
  gesundheitlich unbedenklich sein.
-  Eingebaut werden dürfen nur Materialien mit bauaufsichtlicher Zulassung, die als
  gesundheitlich unbedenklich gelten, frei von Lösungsmitteln und sonstigen
  toxischen Stoffen oder Emissionen sind.
  Als umweltschonend und schadstoffarm deklarierte Materialien müssen
  entsprechend TÜV-geprüft und ausgezeichnet sein.
-  Sämtliche Materialnachweise, bauaufsichtlichen Zulassungen und Prüfzertifikate
  sind vor Ausführung der Bauleitung zu überreichen.
-  Alle anfallenden Verpackungsmaterialien, Reste und anfallender Bauschutt aus
  der Arbeit des AN sind vom AN eigenverantwortlich und  auf eigene Kosten des
  AN sofort zu entsorgen.
-  In den zu belegenden Räumen ist während und nach Ausführung der Arbeiten
  das Rauchen untersagt.
-  Der Auftragnehmer hat die verlegten Beläge bis zur Übergabe auf geeignete
  Weise (Abdeckung, Hinweisschilder, Verschluss) zu schützen.

Hinweise zur Abrechnung
-  Die aufgemessenen Längen, Breiten und Höhen sind in Aufmaßpläne mit
  Grundrissen und Schnitten zu übertragen.
-  Für alle Bauteile, deren Abmessungen aus den Plänen nicht erkennbar
  hervorgehen, sind vom AN entsprechende Aufmaßskizzen (o. Maßstab) dem
  Aufmaß beizufügen.
-  Mit dem EP der einzelnen Positionen abgegolten sind sämtliche
  Anpassungsarbeiten soweit nicht als separate Positionen abgefragt.

Anforderungen an Werkstoffe, Materialien und Bauteile
Materialien, Dimensionierungen und die Ausführung von Bauteilen müssen den geprüften statischen Vorgaben, sowie den Anforderungen des Brand-, Rauch-, Wärme- und Schallschutzes entsprechen.
Spanplatten aller Arten müssen frei sein von Formaldehyd sein.
Für Spanplatten und Lacke (Farben) hat der Bieter im Auftragsfall den Nachweis der gesundheitsschädlichen Unbedenklichkeit zu erbringen. Hierzu sind Urkunden mit dem Prüfsiegel des Bundesverbandes für "Baubiologische Produkte e. V., Stuttgart " baubiologisch geprüft und überwacht durch staatliche Materialprüfstellen" vor Ausführung der Arbeiten unaufgefordert vorzulegen. Die Formaldehydrichtlinien sind einzuhalten.
HFCKW- und FCKW-haltige Produkte dürfen nicht eingebaut werden.
Diesbezügliche Nachweise, Prüfzeugnisse und Zulassungen sowie Produkt und CE-Kennzeichnungen sind vom AN unaufgefordert vor Einbau entsprechender Materialien der Bauleitung des AG vorzulegen. Ohne Nachweisführung besteht für den AG keine Verpflichtung zur Abnahme der Leistungen.

Materialspezifisches Verhalten
Der AN hat sämtliche Konstruktionen in Abstimmung mit dem Architekten eigenverantwortlich so auszubilden, dass Material bedingte Veränderungen sicher und ohne Störungen aufgenommen werden können. Dies betrifft insbesondere Längenänderungen aufgrund thermischer Einflüsse und die Gefahr von Kontaktkorrossion.

Höhenverhältnisse und Maße
Die Höhenverhältnisse sind vor Beginn der Arbeiten vom AN eigenverantwortlich zu überprüfen.
Alle Maße sind am Bau zu nehmen. Bei Überschreitung der Toleranzgrenzen nach DIN 18201 und 18203 ist der Auftraggeber zu verständigen. Das gilt insbesondere für vorhandene und vorgesehene Winkeltoleranzen.
Bei Abweichungen von den Planungsunterlagen ist unverzüglich die Bauleitung zu informieren.

Meterriss
Der Meterriss ist an mehren Stellen im Gebäude, bezogen auf OKFFB, markiert. Der AN hat die Höhenverhältnisse eigenverantwortlich zu überprüfen. Bei Feststellung von Abweichungen ist unverzüglich die Bauleitung zu informieren.

### Titel 01 Holzinnentüren mit Stahlzargen

#### Bereich 01.1 Stahlzargen und Türblätter

*Hinweis: Konstruktionsbeschreibung der Stahlzargen und Türblätter*
Algemeine Anforderungen und Konstruktionsbeschreibung

Nachweise
Das Prüfzeugnis über die Klimakategorie II nach DIN EN 1121 und DIN EN 1530 (Toleranzklasse 2) und der Klassifizierungen nach RAL RG 426 ist bei der Angebotsabgabe (Submission) vorzulegen.

Bei Brand- und Rauchschutztüren sind nur geprüfte und bauaufsichtlich zugelassene Elemente anzubieten; zu jeder ausgeschriebenen Türkonstruktion müssen sämtliche Prüfzeugnisse, amtliche Zulassungsbescheide und Nachweise zur Submission vorgelegt werden.

Für alle Türen mit Anforderung an den Schallschutz sind Prüfzeugnisse vorzulegen, die ausweisen, dass die funktionsfähige Tür im Prüfstand mit baulichen Nebenwegen ein um = 5dB höheres Schalldämmaß, also Rw,P = Rw,R + 5 dB erreicht (Vorhaltemaß). Das heißt, die Tür soll im Betriebszustand gemessen den Schallschutzanforderungen der DIN 4109 genügen. Unter Betriebszustand ist nicht der Schalldämmwert einer elastisch abgedichteten, geprüften Türblattkonstruktion maßgebend, sondern der Wert in einem Prüfstand ermittelt, den das Türblatt im Zusammenspiel mit der Zarge, der vorgesehenen Montageart und den notwendigen Dichtungen ergibt. Bei Sicherheitstüren ist ein Prüfzeugnis vorzulegen, welches bescheinigt, daß die Tür den geforderten Sicherheitsvorschriften nach DIN etc. entspricht.

Güteüberwachung
Für Baustoffe, die aufgrund bauaufsichtlicher Vorschriften einer Güteüberwachung bedürfen, sind die entsprechenden Nachweise Nebenleistung.

Hinweise und Festlegung zu den Materialien und Oberflächen
Der Streubereich des Feuchtigkeitsgehaltes des Holzes darf nicht größer als 4% sein. Der maximale Feutigkeitsgehalt der Einzelteile darf dabei 10% ± 2% nicht über- steigen. Die Messung des Feuchtigkeitsgehaltes ist vor Beginn der vorgebenden Be- arbeitung durchzuführen und aktenkundig zu erfassen.

Verleimungen sind nach DIN 68602 mit wasserfestem Leim  D3 bzw. D2 bei Feuchtraumtüren vorzunehmen soweit davon nicht abweichend in den einzelnen Tür beschreibungen T1 bis T8 beschrieben.

Für die Qualität des Holzes gilt DIN 68360 Holz für Schreinerarbeiten, insbesondere Ziffer 6.2 für nicht deckend zu streichende Bauteile.
Für die Qualität des Holzes gilt DIN 68365.
Spanplatten dürfen bei der Anwendung keine beeinträchtigenden Mengen an Formaldehyd an die Umgebung abgeben.

Statische Anforderungen
Die Konstruktion einschließlich der Verbindungselemente müssen alle auf sie einwirkenden Kräfte aufnehmen und auf die Tragwerke des Baukörpers abgeben können. Der Auftragnehmer hat die statischen und konstruktiven Anforderungen seiner Ausführungen normgemäß zu berechnen, die Sicherheit nachzuweisen, seine Ausführung danach zu richten und mit den Planern und den anderen ausführenden Firmen abzustimmen.

Die dazu erforderlichen Unterlagen, einschließlich evtl. erforderlicher Prüfzeugnisse, sind Nebenleistung.

Toleranzen
Die Ausnützung zulässiger Toleranzangaben darf die Funktion der Bauteile in keiner Weise beeinträchtigen

Hinweis zur Montage
Die in den Positionen angegebenen Türmaße sind Baurichtmaße nach DIN 18100, von OK-Fertigboden bis UK-Rohsturz.
Die angegebenen Rohbauöffnungsmaße (RBÖM) beziehen sich auf OK RB.
Türanschlag DIN links oder DIN rechts nach Grundrissen und Türliste.
Stückzahlen und Abmessungen sind eigenverantwortlich zu prüfen. Die Türliste ist eine Kalkulationshilfe, und muss vor Bestellung der Zargen und Türblätter mit der Bauleitung nochmals durchgesprochen werden.

Angaben zu den Bestandswänden
Der Türeinbau erfolgt in Innenwände aus folgenden Baumaterielien:
Stb=  Stahlbeton, beidseitig verputzt
Mw=  Mauerwerk (vorwiegend Hochlochziegel), beidseitig verputzt
GkB=  Metallständerwände mitbeidseitig doppelter Beplankung aus
  Gipskartonbauplatten
Wände in Sanitär- und Putzräumen sind mit Fliesenbelegt.

Ausführungshinweise zu den Innentüren
-  Falls aus den Vergabeunterlagen nicht erkennbar, ist vor Bestellung oder
  Fertigung die Schlagrichtung festzulegen.
-  Sind im Leistungsverzeichnis Klimaklassen (Prüfung und Bewertung nach hydrothermischer Beanspruchung) oder Klassen für mechanische Beanspruchung vorgegeben, ist ein entsprechendes Gütezeichen nach RAL - RG 426 Teil 1 nachzuweisen.
-  Falzdichtungen sind erst nach den Malerarbeiten einzubauen.

Beschlägen
- Schlösser und Beschläge sind vor Ausführung der Arbeiten als Muster
  vorzulegen.
-  Beschläge sind während der Bauzeit gegen Beschädigung und Verunreinigung mit
  entsprechenden Folien oder Klebestreifen zu schützen. Diese sind später wieder
  restlos zu entfernen.
-  Malerarbeiten dürfen durch die Beschlagarbeiten nicht erschwert werden.
  Dem Auftragnehmer steht es frei, Beschläge - soweit technisch möglich - erst nach
  Abschluss der Malerarbeiten einzubauen. Das Öffnen der Türen muss in jedem
  Fall möglich sein.
-  Später nicht mehr zugängliche Bauteile aus Stahl sind in verzinkter Ausführung
  einzubauen. Kontaktkorrosion ist auszuschließen.
-  Alle eingebauten Werkstücke sind einwandfrei gangbar zu machen, Schlösser,
  Getriebe, Schließfallen, Riegel, Bänder und alle beweglichen Teile sind zu reinigen
  und - soweit zulässig - zu ölen.
-  Die Verwendung von Beschlagteilen verschiedener Hersteller in einem Bauteil ist
  nicht zugelassen. Ausgenommen hiervon sind die Öffnungsgarnituren (Drücker,
  Oliven, Feststeller und dgl.).
-  Umlaufende Falzdichtungen aus PVC sind nicht zugelassen. Für Schwellendichtung ohne besondere Anforderungen ist PVC zulässig.

-  Werden für Schalldämmzwecke Bodendichtungen an Türen gefordert, so sind sie
  nachstellbar anzubringen. Das Nachstellen muss ohne Aushängen der Türen
  möglich sein. Die Art des Fußbodenbelages ist zu erfragen. Lippendichtungen
  sollen nicht ausschließlich parallel verstellbar sein.

Brand- und Rauchschutzabschlüsse
-  Alle Brand- und Rauchschutzabschlüsse müssen eine allgemeine bauaufsichtliche
  Zulassung haben oder den Prüfnachweis eines zugelassenen Prüfinstituts
  besitzen. Diese Nachweise können im Ausnahmefall durch das Gutachten eines
  öffentlich bestellten und vereidigten Sachverständigen ersetzt werden, wenn
  Bauteile brandschutztechnisch aufgerüstet werden. Der Sachverständige muss für
  dieses Spezialgebiet bestellt sein.
-  Vom Bieter ist bei selbstschließenden Türen die fabrikatstypische Feststellung
  bzw. Betätigung anzugeben, wenn in den Ausschreibungsunterlagen dazu keine
  Forderungen bestehen. Feuerschutztüren müssen sich auch im verschlossenen
  Zustand in Richtung des Fluchtweges öffnen lassen.
-  Brand- und Rauchschutztüren müssen selbstschließend sein und sind heirzu
  einschl. Obentürschließer auszuführen, die im Zusammenhang mit der Tür geprüft
  sein müssen. Die jeweilige Türschließertyp ist mit der jeweiligen Brand- und
  Rauchschutztür benannt.
  Soweit nicht anders beschrieben gilt der Betriebszustand ”ständig geschlossen“.

Konstruktionsbeschreibung der Zargen, Türblätter, Schlösser und Beschläge

Stahlzargen
Z1
Stahlblech-Umfassungszarge mit Verstellbereich für unterschiedliche Maulweiten, aus 1,5 mm dickem, feuerverzinktem Feinblech, für den nachträglichen Einbau in fertige Türöffnungen verputzter Mw-Wände, 2-schalig nach DIN, im Falz verschraubbar für nicht sichtbare Teilung, ohne Bodeneinstand, rostschutzbehandelt, grundiert und pulverbeschichtet nach RAL, wahlweise DIN links oder DIN rechts für stumpf einschlagende, ungefälzte Türblätter, mit:
-  Spiegelbreite vorn/hinten= 30 mm/45 mm
-  Verstellbereich -5 mm bis +15 mm
-  Ausnehmungen für Schlossfalle und Riegel
- Edelstahlschließblech, flächenbündig, Materialstärke 1,5 mm, passend zu allen
  unten beschriebenen Schlössern.
-  eingestanzter Meterrißmarkierung im Bereich der Riegelausnehmung,
-  Drückerhöhe 1050 mm (Unterkante Fallenausnehmung)
-  2 Stk eingeschweißte Aufahmeelemente mit Schweißbuckel für ungefälzte Türen,
  Belastungswert 200 kg, mörteldicht, dreidimensional stufenlos verstellbar in Seite
  +/- 3,0 mm, in Höhe +/- 3,0 mm, Andruck +/- 3,0 mm. Oberfläche Edelstahl,
-  3-seitiger, fast völlig verdeckt liegender Dichtung, Farbe grau.
-  unteren Transportschienen aus Winkel 15 x 15 x 1,5 mm (Demontage beim
  Zargeneinbau)
-  6 Trapez-Befestigungsanker mit Führungslasche inkl. erford. Zubehör
-  ohne Bodeneinstand
-  Oberfläche fertig pulverbeschichtet, Farbton RAL 7039 quarzgrau.
Liefern und fachgerecht in verputzte Mauerwerkswände des Gebäudealtbestands montieren einschl. Ausschäumen gem. "Hinweise zur Zargeneinbau".

Als Leitfabrikat gilt:
BOS wkBsd o. glw. A. sowie
BOS wkBsFd für Schallschutztüren Rw,R 32 dB und Rw,R 37 dB o. glw. A.

Z2
Stahlblech-Umfassungszarge aus 1,5 mm dickem, feuerverzinktem Feinblech, für den nachträglichen Einbau in fertige Türöffnungen in verputzten Mw- und GK- Metallständerwänden,  2-schalig nach DIN, im Falz verschraubbar für nicht sichtbare Teilung, ohne Bodeneinstand, rostschutzbehandelt, grundiert und pulverbeschichtet nach RAL, wahlweise DIN links oder DIN rechts für stumpf einschlagende, ungefälzte Türblätter, mit:
-  Spiegelbreite vorn/hinten= 30 mm/45 mm
-  Ausnehmungen für Schlossfalle und Riegel
- Edelstahlschließblech, flächenbündig, Materialstärke 1,5 mm, passend zu allen
  unten beschriebenen Schlössern.
-  eingestanzter Meterrißmarkierung im Bereich der Riegelausnehmung,
-  Drückerhöhe 1050 mm (Unterkante Fallenausnehmung)
-  2 Stk eingeschweißte Aufahmeelemente mit Schweißbuckel für ungefälzte Türen,
  Belastungswert 200 kg, mörteldicht, dreidimensional stufenlos verstellbar in Seite
  +/- 3,0 mm, in Höhe +/- 3,0 mm, Andruck +/- 3,0 mm. Oberfläche Edelstahl,
-  3-seitiger, fast völlig verdeckt liegender Dichtung, Farbe grau.
-  unteren Transportschienen aus Winkel 15 x 15 x 1,5 mm (Demontage beim
  Zargeneinbau)
-  6 Nivelieranker mit Führungslasche
-  ohne Bodeneinstand
-  Oberfläche fertig pulverbeschichtet, Farbton RAL 7039 quarzgrau.
Liefern und fachgerecht montieren in Trockenbau-Metallständerwände mit GKB-Beplankung. Befestigung nach Herstellerangaben verdeckt mit Klemm-/Nivellieranker an Ständerwerk inkl. erford. Zubehör sowie Ausschäumen gem. "Hinweise zur Zargeneinbau".

Als Leitfabrikat gilt:
BOS Duo15Z Bsd o. glw. A. bzw.
BOS Duo15Z BsFd für Schallschutztüren Rw,R 32 dB und Rw,R 37 dB o. glw. A.

Z3
Stahlblech-Umfassungszarge, feuerverzinktem Feinblech, für den nachträglichen Einbau in fertige Türöffnungen in GK- Metallständerwänden,  2-schalig nach DIN, im Falz verschraubbar für nicht sichtbare Teilung, ohne Bodeneinstand, mit festem, verglastem Seitenteil mit Stahlblechrahmen, Stahlblechdicke mind. 2,0 mm für
Schallschutztür RW, R= 32 dB, festes, verglastes Seitenteil, Rahmenprofilbreite seitlich/bodenseitig ca. 60 mm, mit Schallschutz-VSG-Glas, flächenbündigen Rohrglasleisten mit gerundeten Kanten, r mind. 3 mm (waagerechte Leiste durchgehend), sonst wie in Pos. Z2 beschrieben.

Als Leitfabrikat gilt:
BOS 15Z Bsd/KEsd für Schallschutztüren Rw,R 32 dB  o. glw. A.

Angebotene Fabrikate

Zarge Z1:  '.............................'

Zarge Z2:  '.............................'

Zarge Z3:  '.............................'

Aufnahmeelemente:  '.............................'

Hinweise zur Zargeneinbau:
Die Stb.- und Mauerwerkswände werden verputzt. Die Zargenmaulweite ist vom AN nach örtlichem Aufmaß nach der jeweiligen verputzten Wandstärke zu bemessen und zu bestellen.
An verputzten Wänden sind Stemmarbeiten nicht gestattet, jedoch insofern in Ausnahmefällen erforderlich, nach Abstimmung mit der Bauleitung, nur mit äußerster Sorgfalt auszuführen.

Die Befestigung der Zargen erfolgt in den Türleibungen gemäß der Zargenbeschreibungen Z1 bis Z3 sowie vollständigem Ausschäumen des Hohlraums zwischen Grundzargenteil und Mw-Wand nach Herstellerangaben mit dafür geeignetem Montageschaum mit bausaufsichtl Zulassung, Baustoffklasse B1, normal entflammbar nach DIN 4102, Rohdichte mind. 35 kg/m³, Fugenschalldämmwert mind. 63 dB, z. B. Fischer PU 2K 400 B2 o. glw. A.

Die Zargen- und Türblattmontage erfolgengemäß Bauzeitenplan nach dem Estricheinbau auf die fertigen Bodenbeläge.
Die unteren Transportschienen an den Zargen sind unmittelbar nach dem fertiggestellten Zargeneinbau entfernen und einschl. Entsorgung mit dem EP der Positionen abgegolten.

Türblätter
T1
Innentürblatt für 1-flügelige stumpf einschlagende Tür, passend zu allen zuvor beschriebenen Stahlblech-U-Zargen, Klassifizierung nach RAL RG 426: Klimaklasse II (Prüfklima "b" gemäß DIN EN 1121), Beanspruchungsgruppe S mit Stabilisatoren, Türblattaufbau nach DIN 68706 T1, 5-fach wasserfest verleimt, Verleimung D 3 nach EN 204, Türblattstärke ca. 45 mm,
Rahmen:  mehrfach verwindungssteif verleimter Schichtholzrahmen, seitlich und
  unten mind. 70 mm, oben mind. 40 mm, Rahmenverstärkung unten
Mittellage:  Stranggepreßte Vollspanplatte
Deckplatte:  Absperrung Hartfaserplatten, d mind. 3 mm
Kanten:  beidseitige, türblatthohe, verdeckter Anleimer aus schlagzähem,
  durchgefärbten Kunststoff, obenseitig (quer) mit angefahrener Kante,
  farbig beschichtet passend zur Anleimerfarbe, Kanten gerundet
  r mind. 2 mm, Farbe nach Wahl des AG und Standard
Oberfläche:  mehrlagige HPL-Beschichtung nach DIN EN 438, d= 0,8 mm, kratz-
  und stoßfest nach RAL-RG, lichtecht mind. Stufe 6 und wasserdampfgetestet nach DIN 68765, temperaturbeständig nach DIN 68 861 7A,
  426 und DIN EN 85, reinigungsbeständig nach DIN 68 765 und
  68 861, Farbe Resopal nach Wahl des AG und Standard.
Bänder:  2 Stk Edelstahlbänder, matt gebürstet, geprüft nach DIN EN 1935 für
  den Bereich II nach RAL-RG 607/8, Größe 160 mm, Rollendurchmesser 22,5 mm, Belastbarkeit 160 kg, DIN rechts oder links
  verwendbar, mit Aufnahmenut für durchgehende Flügeldichtung,
  3-dimensional verstellbar, mit innenliegendem, verdrehsicheren
  Schraubstift, verdeckt liegenden wartungsfreien Axial-Radial-Gleit-
  lagern, zur Befestigung an Stahlumfassungszargen gemäß
  DIN 18 268.
Dichtungen:  3-seitige Zargen-Hohlkammerdichtung

Leitfabrikate:
Türblatt:  Jeld-Wen Typ42 (SK1) o. glw. A.
Türbänder:  VX 7729/160, 3-dim. verstellbar o. glw. A.

T2  (Schallschutztür SK1, 32 dB)
Innentürblatt für 1-flügelige stumpf einschlagende Schallschutztür für Schallschutzklasse 1 nach DIN 4109, passend zu allen zuvor beschriebenen Stahlblech-U-
Zargen, Klassifizierung nach RAL RG 426: Klimaklasse II (Prüfklima "b" gemäß DIN EN 1121), mind. Beanspruchungsgruppe S mit Stabilisatoren, Schallschutzanforderung nach DIN 4109: Rw,R mind. 32 dB, RwP mind. 37 dB im betriebsfertigen Zustand nach DIN 52210 (Anlehnung an SSK 2 nach VDI 3728),  Türblattaufbau nach DIN 68706 T1, 5-fach wasserfest verleimt, Verleimung D 3 nach EN 204, Türblattstärke ca. 43 mm bis
45 mm,
Rahmen:  mehrfach verwindungssteif verleimter Schichtholzrahmen, seitlich
  und unten mind. 70 mm, oben mind. 40 mm, Rahmenverstärkung unten
Mittellage:  Stranggepreßte Vollspanplatte/Spezial-Schalldämm-Einlage
Deckplatte:  Absperrung Hartfaserplatten, d mind. 4 mm
Dichtungen:  3-seitige Schalldichtung in Zarge (s. Z1 bis Z3) sowie in Türblatt
  eingelassene, absenkbare Schall-Ex-Bodenschienen SK32,
  kürzbar, Dichtprofil aus selbstverlöschendem Silikon, ca. 20 mm
  Hub.
Kanten, Oberfläche und Bänder wie in T1 beschrieben.

Leitfabrikate:
Türblatt:  Jeld-Wen Typ42 SK1 o. glw. A.
Türbänder:  VX 7729/160 FD, 3-dim. verstellbar o. glw. A.
Dichtung:  Athmer Schall-Ex L-15/30 WS o. glw. Art.

T3  (Schallschutztür SK2, 37 dB)
Innentürblatt für 1-flügelige stumpf einschlagende Schallschutztür für Schallschutzklasse 2 nach DIN 4109, passend zu allen zuvor beschriebenen Stahlblech-U-
Zargen, Klassifizierung nach RAL RG 426: Klimaklasse II (Prüfklima "b" gemäß DIN EN 1121), mind. Beanspruchungsgruppe S mit Stabilisatoren, Schallschutzanforderung nach DIN 4109: Rw,R mind. 37 dB, RwP mind. 42 dB im betriebsfertigen Zustand nach DIN 52210 (Anlehnung an SSK 3 nach VDI 3728), Türblattaufbau nach DIN 68706 T1, 5-fach wasserfest verleimt, Verleimung D 3 nach EN 204, Türblattstärke ca. 55 mm bis 65 mm, sonst  wie in T2 beschrieben.

Leitfabrikate:
Türblatt:  Jeld-Wen Optima 43S-55 mm o. glw. A.
Türbänder:  VSX 7729/160 FD, 3-dim. verstellbar o. glw. A.
Dichtung:  Athmer Schall-Ex L-15/30 WS o. glw. Art.

T4  (Tür mit verglaster Lichtöffnung)
Innentürblatt für 1-flügelige stumpf einschlagende Tür, passend zu allen zuvor beschriebenen Stahlblech-U-Zargen, Klassifizierung nach RAL RG 426: Klimaklasse II (Prüfklima "b" gemäß DIN EN 1121), Beanspruchungsgruppe S mit Stabilisatoren, Türblattaufbau nach DIN 68706 T1, 5-fach wasserfest verleimt, Verleimung D 3 nach EN 204, Türblattstärke ca. 45 mm, wie in T1 beschrieben, jedoch mit verglaster Lichtöffnung in Anlehnung an die DIN 68706 T1 bei Vorzugsmaßen der Türblätter nach DIN 18101 mit Einhaltung der beidseitigen und kopfseitigen Friesbreite von 147 mm bei stumpf einschlagenden Türen.
Die Lichtöffnungsgröße ist in der jeweiligen Raumtürpostion angegeben.
Festverglasung aus 2-Scheibenisolierverglasung, beidseitig VSG, ohne Wärmeschutzanforderung, Glasdicke VSG mind. 8 mm (4mm SPG/0,76 mm PVB/4 mm SPG), gefordertes, bewertetes Schalldämmmaß des eingebauten Innenfensters ≥ 30 dB erf. R'w(F) nach DIN 4 109.

Leitfabrikate:
Türblatt:  Jeld-Wen Typ42 SK1 mit Standard-Lichtöffnung o. glw. A.
Türbänder:  VX 7729/160, 3-dim. verstellbar o. glw. A.

T5 (Feuchtraumtür)
Innentürblatt für 1-flügelige, stumpf einschlagende Feuchtraumtür nach RAL 426-GZ Teil 3, passend zu allen zuvor beschriebenen Stahlblech-U-Zargen, Klassifizierung nach RAL RG 426: Klimaklasse II, Beanspruchungsgruppe S, Türblattaufbau nach DIN 68706 T1, 5-fach, wasserfest verleimt, Verleimung D 2 nach EN 204, Türblattstärke mind. 40 mm,
Rahmen:  Feuchtehemmender verwindungssteifer Rahmen
Mittellage:  Feuchtraumgeeignete Vollspanplatteneinlage (keine Lüftungsöffnung)
Deckplatte:  Absperrung Hartfaserplatten, d= mind. 3 mm,
Kanten:  verdecktem, 3-seitigem Kunststoffanleimer und Feuchtraumschutzanleimer unten, ungefalzt, Kanten gerundet r mind. 2 mm
Oberfläche:  mehrlagige HPL-Beschichtung nach DIN EN 438, wie in T1
  beschrieben, Farbe Resopal nach Wahl des AG und Standard.
Bänder:  2 Stk Edelstahlbänder, matt gebürstet, geprüft nach DIN EN 1935 für
  den Bereich II nach RAL-RG 607/8, Größe 160 mm, Rollendurchmesser 22,5 mm, Belastbarkeit 160 kg, DIN rechts oder links
  verwendbar, mit Aufnahmenut für durchgehende Flügeldichtung,
  3-dimensional verstellbar, mit innenliegendem, verdrehsicheren
  Schraubstift, verdeckt liegenden wartungsfreien Axial-Radial-Gleit-
  lagern, zur Befestigung an Stahlumfassungszargen gemäß
  DIN 18 268.
Dichtungen:  3-seitige Zargendichtung.

Leitfabrikate:
Türblätter:  Jeldwen Optima 34 FR-T Typ F o. glw. A.
Türbänder:  VX 7729/120, 3-dim. verstellbar o. glw. A.

T6
1-flügeliges, T30-RS-Holztürelement nach DIN 4102, selbstschließend mit integriertem Obentürschließer, mit Stahlblech-Umfassungszarge für den nachträglichen Einbau in fertige Wandöffnungen verputzter Mw- und GkB-Metall-
ständerwände, ohne Bodeneinstand, rostschutzbehandelt, grundiert und pulverbeschichtet nach RAL, wahlweise DIN links oder DIN rechts für stumpf einschlagende, ungefälzte Türblätter.
Türelement mit Zulassung, Prüfzeugnis und amtlichem Kennzeichnungsschild, wahlweise DIN links oder DIN rechts, geschlossenes Türblatt, stumpf einschlagend, ungefalzt, Klassifizierung nach RAL RG 426: Klimaklasse II (Prüfklima "b" gemäß DIN EN 1121), Beanspruchungsgruppe S, Türblattaufbau nach DIN 68706 T1, 5-fach wasserfest verleimt, Verleimung D 2 nach EN 204, Türblattstärke mind.
45 mm,
Rahmen:  mehrfach verwindungssteif verleimter Holzwerkrahmen, Rahmenverstärkung unten
Mittellage:  Spezial-Brandschutzeinlage
Deckplatte:  Absperrung Hartfaserplatten HDF, d= mind. 4 mm
Kanten:  beidseitige, türblatthohe, verdeckter Anleimer aus schlagzähem,
  durchgefärbten Kunststoff, obenseitig (quer) mit angefahrener Kante,
  farbig beschichtet passend zur Anleimerfarbe, Kanten gerundet
  r mind. 2 mm, Farbe nach Wah des AGl und Standard
Oberfläche:  mehrlagige HPL-Beschichtung nach DIN EN 438 und Farbe Resopal
  nach Wahl des AG und Standard.
Schloß:  Fallen-Riegelschloß nach DIN 18 250, Klasse 5, PZ-gelocht,
  Entfernung 72 mm, Dornmaß 65 mm, geschlossener Schlosskasten
  aus verz. Stahl, alle Innenteile verz., Falle  und Riegel aus verz. Stahl
  (z. B. Temperguss), Riegelausschluss 1-tourig, abgerundeter Stulp
  aus nichtrostendem Stahl, abgerundet, 9 mm  Spezial-Vierkantnuß,
  geteilt, aus verz. Stahl.
Schließblech:  Edelstahlschließblech, flächenbündig, Materialstärke 3 mm
Bänder:  2 Stk Edelstahlbänder wie in T2 beschrieben, zugelassen für Brandschutztüren,
Dichtungen:  3-seitiger Dichtung.
Obentürschließer wie nachfolgen unter OTS beschrieben, zugelassen für Brandschutztüren einschl. allem erforderl. Zubehör für Montage auf Bandseite und Bandgegenseite nach Positionsbeschreibung der Türen.

Leitfabrikat:
Jeldwen T30-1, Typ 48 o. glw. A.

T7  (Schall- und Brandschutzür SK1, 32 dB)
1-flügeliges, Schallschutz-T30-RS-Holztürelement nach DIN 4102, selbstschließend mit integriertem Obentürschließer, mit Stahlblech-Umfassungszarge für den nachträglichen Einbau in fertige Wandöffnungen verputzter Mw- und GkB-Metall-
ständerwände, ohne Bodeneinstand, wie in T6 beschrieben, jedoch als Schallschutztür für Schallschutzklasse 1 nach DIN 4109, Schallschutzanforderung nach DIN 4109: Rw,R mind. 32 dB, RwP mind. 37 dB im betriebsfertigen Zustand nach DIN 52210 (Anlehnung an SSK 3 nach VDI 3728).

Leitfabrikat:
Jeldwen T30-1, Typ 48 SK1 o. glw. A.

T8 (Rauch- und Brandschutztür mit verglastem Lichtausschnitt)
1-flügeliges, T30-RS-Holztürelement nach DIN 4102, selbstschließend mit integriertem Obentürschließer, mit Stahlblech-Umfassungszarge für den nachträglichen Einbau in fertige Wandöffnungen verputzter Mw- und GkB-Metall-
ständerwände, ohne Bodeneinstand, wie in T6 beschrieben, jedoch mit verglaster Lichtöffnung in Anlehnung an die DIN 68706 T1 bei Vorzugsmaßen der Türblätter nach DIN 18101 mit Einhaltung der beidseitigen und kopfseitigen Friesbreite von 147 mm bei stumpf einschlagenden Türen.
Die Lichtöffnungsgröße ist in der jeweiligen Raumtürpostion angegeben.

Leitfabrikat:
Jeldwen T30-1, Typ 48 mit Standard- Lichtöffnung o. glw. A.

Angebotene Fabrikate
Türblätter:

T1: '.............................'

T2: '.............................'

T3: '.............................'

T4: '.............................'

T5: '.............................'

T6: '.............................'

T7: '.............................'

T8: '.............................'

Türbeschläge und Türschlösser
Alle Beschläge müssen mit CE-, Ü- und RAL-Prüfzeichen versehen sein und mindestens folgenden Klassifizierungschlüssel nach DIN EN 1906 erfüllen:
Benutzungskategorie:  mind. Klasse 3
Dauerhaftigkeit:  Klasse 7
Feuerbeständigkeit:  Klasse 1 (nur bei Feuer- und Rauchschutztüren)
Sicherheit für Personen:  Klasse 1,
Korrosionsbeständigkeit:  mind. Klasse 3
Einbruchsicherheit:  Klasse 0
Ausführungsart:  Typ B, alle Kanten gerundet (Unfallverhütung).
Einbauhöhe der Bedienungselemente max. 105 cm ü. OK FFB, sofern in den Pos. nicht andersweitig beschrieben.
Schlösser, Beschläge und Zubehör für Fluchttüren müssen entsprechend DIN EN 179 als Einheit zugelassen und mit amtl. Kennzeichnungsschild dauerhaft gekennzeichnet sein. Die Kennzeichnung muß folgenden Umfang beinhalten:
-  Hersteller-Kennzeichen
-  Überwachungskennzeichen
-  Einheitl. Kennzeichen vom Institut f. Bautechnik Berlin o.von durch dieses
  autorisierten Prüfanstalten
-  Hinweis zur Fluchtürfunktion
- Jahreszahl der Produktion
-  Normangabe
-  Artikelnr.
Die Zulassungen und Prüfzeugnisse sowie die Übereinstimmungszertifikate sind vor dem Türeinbau unaufgefordert und kostenfrei der Bauleitung vorzulegen!

S1
Objekt-Einsteckschloss nach DIN 18 251, Klasse 3, PZ-gelocht, Dornmaß
65 mm, Entfernung, 72 mm, Stulp abgerundet aus nicht rostendem Stahl, geschlossener Kasten, verzinkt, Falle und Riegel aus Zinkdruckguß, Riegel 2-tourig mit 20 mm Riegelausschluss, verstärktes Gleitlager aus Stahl mit Kunststoffnuss mit 8 mm Vierkant und Geräuschdämpfung.

Leitfabrikat:
G.-U./BKS Objektschloss 0515 PZ o. glw. A.

S2
Objekt-Einsteckschloss für WC-Türen nach DIN 18 251, Klasse 3, PZ-gelocht, Dornmaß 65 mm, geschlossener Kasten, verzinkt, Stulp abgerundet aus nicht rostendem Stahl, Falle und Riegel aus Zinkdruckguss, Riegel 2-tourig mit 20 mm Riegelausschluss, verstärktes Gleitlager aus Stahl mit Badnuss aus Zinkdruckguss mit 8 mm Vierkant und Geräuschdämpfung, WC-Verriegelung mit 78 mm Entfernung, 1/4 Umdrehung.

Leitfabrikat:
G.-U./BKS Objektschloss 0515 WC o. glw. A.

OTS 1
Bauaufsichtl. zugelassenem Gleitschienen-Obentürschließer nach DIN 18 263 T2, Farbe silbereloxiert EV1, Schließergröße 1 - 4 nach EN 1154 A (ohne Feststellung), für barrierefreie, 1-flügelige Türen nach DIN 18040 bis 1100 mm Flügelbreite, mit Gleitschiene für Montage auf Bandseite sowie Montageplatte für Bandgegenseite, DIN links und DIN rechts nach Planangaben montierbar ohne Umstellung, Öffnungswinkel bis 180°, serienmäßig mit Möglichkeit der Größeneinstellung, Türanschlag, Schließkraft und -geschwindigkeit, Öffnungsdämpfung und Endschlag im eingebauten Zustand einschl. allem erforderl. Zubehör.
Die Angaben zur Montage auf Bandseite bzw. mit Montageplatte auf der Bandgegenseite ist in den Positionen angegeben.

Leitfabrikat:
GEZE-Obentürschließer TS 3000 V o. glw. A

OTS 2
Bauaufsichtl. zugelassenem Gleitschienen-Obentürschließer nach DIN 18 263 T2, Farbe silbereloxiert EV1, Schließergröße 2 - 6 nach EN 1154 A (ohne Feststellung), für barrierefreie, 1-flügelige Türen nach DIN 18040 bis 1400 mm Flügelbreite, mit Gleitschiene für Montage auf Bandseite sowie Montageplatte für Bandgegenseite, DIN links und DIN rechts nach Planangaben montierbar ohne Umstellung, Öffnungswinkel bis 180°, serienmäßig mit Möglichkeit der Größeneinstellung, Türanschlag, Schließkraft und -geschwindigkeit, Öffnungsdämpfung und Endschlag im eingebauten Zustand einschl. allem erforderl. Zubehör.
Die Angaben zur Montage auf Bandseite bzw. mit Montageplatte auf der Bandgegenseite ist in den Positionen angegeben.

Leitfabrikat:
GEZE-Obentürschließer TS 5000 o. glw. A

OTS 3
Bauaufsichtl. zugelassenem Gleitschienen-Obentürschließer nach DIN 18 263 T2, Farbe silbereloxiert EV1, Schließergröße 3 - 5 nach EN 1154 A (ohne Feststellung), für barrierefreie 1-flügelige Türen nach DIN 18040 bis EN5 (bis 1250 mm Flügelreite) mit integrierter Öffnungsunterstützung, mit Gleitschiene für Montage auf Bandseite sowie Montageplatte für Bandgegenseite, DIN links und DIN rechts nach Planangaben montierbar ohne Umstellung, max. Öffnungsmoment von 47Nm, Öffnungswinkel bis 180°, serienmäßig mit Möglichkeit der Größeneinstellung für Türanschlag, Schließkraft und -geschwindigkeit, Öffnungsdämpfung und Endschlag im eingebauten Zustand, optische Schließkraftanzeige einschl. allem erforderl. Zubehör.
Die Angaben zur Montage auf Bandseite bzw. mit Montageplatte auf der Bandgegenseite ist in den Positionen angegeben.

Leitfarikat:
GEZE-Obentürschließer TS 5000 Ecline o. glw. A.

Angebotene Fabrikate
Schlösser/OTS:

S1: '.............................'

S2: '.............................'

OTS 1: '.............................'

OTS 2: '.............................'

OTS 3: '.............................'

**01.1.1 Raumtür mit U-Zarge 76/213,5 cm, 15 cm GkB**
RBÖM  :  76/213,5 cm B/H
Wandstärke/-art  :  15 cm/GkB
Wandoberfläche  :  beidseitiger Anstrich
Zargenart  :  Z2
Türart  :  T1
Türschloss  :  S1
Raum  :  211 B
Türnr.  :  T.BT2.OG2.12
Menge: 1,000 Stk

**01.1.2 Raumtür mit U-Zarge 76/213,5 cm, 20 cm GkB**
RBÖM  :  76/213,5 cm B/H
Wandstärke/-art  :  20 cm/GkB
Wandoberfläche  :  beidseitiger Anstrich
Zargenart  :  Z2
Türart  :  T1
Türschloss  :  S1
Raum  :  202 B
Türnr.  :  T.BT2.OG2.16
Menge: 1,000 Stk

**01.1.3 Raumtür mit U-Zarge 88,5/201 cm, ca. 15 cm Mw**
RBÖM  :  88,5/201 cm B/H
Wandstärke/-art  :  ca. 15 cm/Mw
Wandoberfläche  :  beidseitig verputzt
Zargenart  :  Z1
Türart  :  T1
Türschloss  :  S1
Raum  :  009 B
Türnr.  :  T.BT1.EG.05
Menge: 1,000 Stk

**01.1.4 Raumtür mit U-Zarge 88,5/213,5 cm, ca. 15 cm Mw**
RBÖM  :  88,5/213,5 cm B/H
Wandstärke/-art  :  ca. 15 cm/Mw
Wandoberfläche  :  beidseitig verputzt
Zargenart  :  Z1
Türart  :  T1
Türschloss  :  S1
Raum  :  103 B
Türnr.  :  T.BT2.OG1.16
Menge: 1,000 Stk

**01.1.5 Raumtür mit U-Zarge, 88,5/213,5 cm, ca. 35 cm MW, SK32**
RBÖM  :  88,5/213,5 cm B/H
Wandstärke/-art  :  ca. 35 cm/MW
Wandoberfläche  :  beidseitig verputzt
Zargenart  :  wie Z1, jedoch Blechdicke mind 2,0 mm für
  sowie doppeltem Falz und Dichtungen für
  Schallschutztür RW,R= 32 dB
Türart  :  T2
Türschloss  :  S1
Raum  :  006 B
Türnr.  :  T.BT2.EG.17
Sonstiges  :  Schallschutzanforderung SK32
Menge: 1,000 Stk

**01.1.6 Raumtür mit U-Zarge, 88,5/213,5 cm, ca. 35 cm MW, SK37**
RBÖM  :  88,5/213,5 cm B/H
Wandstärke/-art  :  ca. 35 cm/MW
Wandoberfläche  :  beidseitig verputzt
Zargenart  :  wie Z1, jedoch Blechdicke mind 2,0 mm für
  sowie doppeltem Falz und Dichtungen für
  Schallschutztür RW,R= 37 dB
Türart  :  T3
Türschloss  :  S1
Raum  :  005 B
Türnr.  :  T.BT2.EG.16
Sonstiges  :  Schallschutzanforderung SK37
Menge: 1,000 Stk

**01.1.7 Feuchtraumtür mit U-Zarge 88,5/213,5 cm, ca. 15 cm Mw**
RBÖM  :  88,5/213,5 cm B/H
Wandstärke/-art  :  ca. 15 cm/Mw
Wandoberfläche  :  beidseitig verputzt
Zargenart  :  Z1
Türart  :  T5
Türschloss  :  S1
Raum  :  101a B
Türnr.  :  T.BT2.OG1.17
Menge: 1,000 Stk

**01.1.8 Raumtür mit U-Zarge 88,5/213,5 cm, 15 cm GkB**
RBÖM  :  88,5/213,5 cm B/H
Wandstärke/-art  :  15 cm/GkB
Wandoberfläche  :  beidseitiger Anstrich
Zargenart  :  Z2
Türart  :  T1
Türschloss  :  S1
Raum  :  210b B
Türnr.  :  T.BT2.OG2.05
Menge: 1,000 Stk

**01.1.9 Feuchtraumtür mit U-Zarge 88,5/213,5 cm, 15 cm GkB**
RBÖM  :  88,5/213,5 cm B/H
Wandstärke/-art  :  ca. 15 cm/GkB
Wandoberfläche  :  beidseitiger Anstrich
Zargenart  :  Z2
Türart  :  T5
Türschloss  :  S1
Raum  :  023 B, 025 B; 027 B; 124 B; 122 B; 121 B;
  215 B
Türnr.  :  T.BT2.EG.04; T.BT2.EG.24; T.BT2.EG.05
  T.BT2.OG1.21; T.BT2.OG1.22;
  T.BT2.OG1.04; T.BT2.OG2.19
Menge: 7,000 Stk

**01.1.10 Raumtür mit U-Zarge 101/201 cm, 15 cm Mw, SK32**
RBÖM  :  101/201 cm B/H
Wandstärke/-art  :  15 cm/Mw
Wandoberfläche  :  beidseitig verputzt
Zargenart  :  wie Z1, jedoch Blechdicke mind 2,0 mm für
  Schallschutztür
Türart  :  T2
Türschloss  :  S1
Raum  :  113 B
Türnr.  :  T.BT1.OG1.03
Sonstiges  :  Schallschutzanforderung SK32
Menge: 1,000 Stk

**01.1.11 Raumtür mit U-Zarge 101/213,5 cm, ca. 15 cm Mw**
RBÖM  :  101/213,5 cm B/H
Wandstärke/-art  :  ca. 15 cm/Mw
Wandoberfläche  :  beidseitig verputzt
Zargenart  :  Z1
Türart  :  T1
Türschloss  :  S1
Raum  :  119 B
Türnr.  :  T.BT2.OG1.20;
Menge: 1,000 Stk

**01.1.12 Raumtür mit U-Zarge 101/213,5 cm, ca. 15 cm Mw, verglaste Lichtöffnung**
RBÖM  :  101/213,5 cm B/H
Wandstärke/-art  :  ca. 15 cm/Mw
Wandoberfläche  :  beidseitig verputzt
Zargenart  :  Z1
Türart  :  T4
Türschloss  :  S1
Raum  :  016a B
Türnr.  :  T.BT2.EG.20
Sonstiges  :  Lichtöffnung 665/1550 mm B/H
Menge: 1,000 Stk

**01.1.13 Feuchtraumtür mit U-Zarge 101/213,5 cm, ca. 15 cm Mw**
RBÖM  :  101/213,5 cm B/H
Wandstärke/-art  :  ca. 15 cm/Mw
Wandoberfläche  :  beidseitig verputzt
Zargenart  :  Z1
Türart  :  T5
Türschloss  :  S1
Raum  :  002 B
Türnr.  :  T.BT2.EG.21
Menge: 1,000 Stk

**01.1.14 Raumtür mit U-Zarge 101/213,5 cm, ca. 20 cm Mw**
RBÖM  :  101/213,5 cm B/H
Wandstärke/-art  :  ca. 20 cm/Mw
Wandoberfläche  :  beidseitig verputzt
Zargenart  :  Z1
Türart  :  T1
Türschloss  :  S1
Raum  :  016 B; 023 B; 124 B
Türnr.  :  T.BT2.EG.02; T.BT2.EG.03; T.BT2.OG1.03
Menge: 3,000 Stk

**01.1.15 Raumtür mit U-Zarge 101/213,5 cm, ca. 30 cm Mw**
RBÖM  :  101/213,5 cm B/H
Wandstärke/-art  :  ca. 30 cm/Mw
Wandoberfläche  :  beidseitig verputzt
Zargenart  :  Z1
Türart  :  T1
Türschloss  :  S1
Raum  :  016b B; 114a B
Türnr.  :  T.BT2.EG.09; T.BT2.OG1.11
Menge: 2,000 Stk

**01.1.16 Raumtür mit U-Zarge, 101/213,5 cm, ca. 30 cm MW, SK32**
RBÖM  :  101/213,5 cm B/H
Wandstärke/-art  :  ca. 30 cm/MW
Wandoberfläche  :  beidseitig verputzt
Zargenart  :  wie Z1, jedoch Blechdicke mind 2,0 mm für
  sowie doppeltem Falz und Dichtungen für
  Schallschutztür RW,R= 32 dB
Türart  :  T2
Türschloss  :  S1
Raum  :  021 B; 021b B; 020 B
Türnr.  :  T.BT2.EG.10; T.BT2.EG.07; T.BT2.EG.12
Sonstiges  :  Schallschutzanforderung SK32
Menge: 3,000 Stk

**01.1.17 Raumtür mit U-Zarge, 101/213,5 cm, ca. 35 cm MW, SK32**
RBÖM  :  101/213,5 cm B/H
Wandstärke/-art  :  ca. 35 cm/MW
Wandoberfläche  :  beidseitig verputzt
Zargenart  :  wie Z1, jedoch Blechdicke mind 2,0 mm für
  sowie doppeltem Falz und Dichtungen für
  Schallschutztür RW,R= 32 dB
Türart  :  T2
Türschloss  :  S1
Raum  :  005 B, 014 B; 114b B
Türnr.  :  T.BT2.EG.18; T.BT2.EG.19; T.BT2.EG.15;
  T.BT2.OG1.07
Sonstiges  :  Schallschutzanforderung SK32,
  dichtschließend
Menge: 4,000 Stk

**01.1.18 Raumtür mit U-Zarge, 101/213,5 cm, ca. 35 cm MW, SK37**
RBÖM  :  101/213,5 cm B/H
Wandstärke/-art  :  ca. 35 cm/MW
Wandoberfläche  :  beidseitig verputzt
Zargenart  :  wie Z1, jedoch Blechdicke mind 2,0 mm für
  sowie doppeltem Falz und Dichtungen für
  Schallschutztür RW,R= 37 dB
Türart  :  T3
Türschloss  :  S1
Raum  :  119a B; 117 B; 105 B
Türnr.  :  T.BT2.OG1.06; T.BT2.OG1.09;
  T.BT2.OG1.13
Sonstiges  :  Schallschutzanforderung SK37
Menge: 3,000 Stk

**01.1.19 Raumtür mit U-Zarge, 101/213,5 cm, ca. 40 cm MW, SK32**
RBÖM  :  101/213,5 cm B/H
Wandstärke/-art  :  ca. 40 cm/MW
Wandoberfläche  :  beidseitig verputzt
Zargenart  :  wie Z1, jedoch Blechdicke mind 2,0 mm für
  sowie doppeltem Falz und Dichtungen für
  Schallschutztür RW,R= 32 dB
Türart  :  T2
Türschloss  :  S1
Raum  :  022 B; 020 B; 120 B; 118 B; 117 B; 106 B;
  105 B; 104 B
Türnr.  :  T.BT2.EG.06; T.BT2.EG.11; T.BT2.OG1.05;
  T.BT2.OG1.08; T.BT2.OG1.10;
  T.BT2.OG1.12; T.BT2.OG1.14;  T.BT2.OG1.15
Sonstiges  :  Schallschutzanforderung SK32
Menge: 8,000 Stk

**01.1.20 Raumtür mit U-Zarge 101/213,5 cm, ca. 58 cm Mw**
RBÖM  :  101/213,5 cm B/H
Wandstärke/-art  :  ca. 58 cm/Mw
Wandoberfläche  :  beidseitig verputzt
Zargenart  :  Z1
Türart  :  T1
Türschloss  :  S1
Raum  :  012 B
Türnr.  :  T.BT1.EG.03
Menge: 1,000 Stk

**01.1.21 Raumtür mit U-Zarge, 101/213,5 cm, ca. 58 cm MW, SK37**
RBÖM  :  101/213,5 cm B/H
Wandstärke/-art  :  ca. 58 cm/MW
Wandoberfläche  :  beidseitig verputzt
Zargenart  :  wie Z1, jedoch Blechdicke mind 2,0 mm für
  sowie doppeltem Falz und Dichtungen für
  Schallschutztür RW,R= 37 dB
Türart  :  T3
Türschloss  :  S1
Raum  :  019 B
Türnr.  :  T.BT2.EG.13
Sonstiges  :  Schallschutzanforderung SK37
Menge: 1,000 Stk

**01.1.22 Raumtür mit U-Zarge 101/213,5 cm, 15 cm GkB**
RBÖM  :  101/213,5 cm B/H
Wandstärke/-art  :  15 cm/GkB
Wandoberfläche  :  beidseitiger Anstrich
Zargenart  :  Z2
Türart  :  T1
Türschloss  :  S1
Raum  :  010 B; 011 B; 007 B; 016a B; 114b B; 206 B;
  202 B; 217 B; 216 B
Türnr.  :  T.BT1.EG.04; T.BT1.EG.06; T.BT2.EG.22;
  T.BT2.EG.23; T.BT2.OG1.19;
  T.BT2.OG2.07; T.BT2.OG2.15;
  T.BT2.OG2.17; T.BT2.OG2.18
Menge: 9,000 Stk

**01.1.23 Raumtür mit U-Zarge 101/213,5 cm, 15 cm GkB, SK32**
RBÖM  :  101/213,5 cm B/H
Wandstärke/-art  :  15 cm/GkB
Wandoberfläche  :  beidseitiger Anstrich
Zargenart  :  wie Z2, jedoch Blechdicke mind 2,0 mm für
  Schallschutztür RW,R= 32 dB
Türart  :  T2
Türschloss  :  S1
Raum  :  111 B
Türnr.  :  T.BT1.OG1.02
Sonstiges  :  Schallschutzanforderung SK32
Menge: 1,000 Stk

**01.1.24 Feuchtraumtür mit U-Zarge 101/213,5 cm, 15 cm GkB**
RBÖM  :  101/213,5 cm B/H
Wandstärke/-art  :  15 cm/GkB
Wandoberfläche  :  bedseitiger Anstrich
Zargenart  :  Z2
Türart  :  T5
Türschloss  :  S1
Raum  :  108 B; 213 B
Türnr.  :  T.BT2.OG1.18; T.BT2.OG2.20
Menge: 2,000 Stk

**01.1.25 Raumtür mit U-Zarge 101/213,5 cm, 15 cm GkB, SK37**
RBÖM  :  101/213,5 cm B/H
Wandstärke/-art  :  15 cm/GkB
Wandoberfläche  :  beidseitiger Anstrich
Zargenart  :  wie Z2, jedoch Blechdicke mind 2,0 mmfür
  sowie doppeltem Falz und Dichtungen für
  Schallschutztür RW,R= 37 dB
Türart  :  T3
Türschloss  :  S1
Raum  :  204 B
Türnr.  :  T.BT2.OG2.11
Sonstiges  :  Schallschutzanforderung SK37
Menge: 1,000 Stk

**01.1.26 Raumtür mit U-Zarge 101/213,5 cm, 20 cm GkB, SK37**
RBÖM  :  101/213,5 cm B/H
Wandstärke/-art  :  20 cm/GkB
Wandoberfläche  :  beidseitiger Anstrich
Zargenart  :  wie Z2, jedoch Blechdicke mind 2,0 mmfür
  sowie doppeltem Falz und Dichtungen für
  Schallschutztür RW,R= 37 dB
Türart  :  T3
Türschloss  :  S1
Raum  :  204 B
Türnr.  :  T.BT2.OG2.11
Sonstiges  :  Schallschutzanforderung SK37
Menge: 1,000 Stk

**01.1.27 Raumtür mit U-Zarge 113,5/213,5 cm, 15 cm GkB, SK32**
RBÖM  :  113,5/213,5 cm B/H
Wandstärke/-art  :  15 cm/GkB
Wandoberfläche  :  beidseitiger Anstrich
Zargenart  :  wie Z2, jedoch Blechdicke mind 2,0 mm für
  Schallschutztür RW,R= 32 dB
Türart  :  T2
Türschloss  :  S1
Raum  :  208 B; 209 B; 210a B
Türnr.  :  T.BT2.OG2.06; T.BT2.OG2.08;
  T.BT2.OG2.09; T.BT2.OG2.13
Sonstiges  :  Schallschutzanforderung SK32
Menge: 4,000 Stk

**01.1.28 Raumtüelement mit U-Seitenteilzarge, 1-flg.+ festes Seitenteil, 163,5/213,5 cm, 20 cm GkB, SK32**
RBÖM  :  163,5/213,5 cm B/H
Wandstärke/-art  :  20 cm/GkB
Wandoberfläche  :  beidseitiger Anstrich
Zargenart  :  Z3
wie Z2, jedoch für 1-flügelige Türelement mit
  festem, verglastem Seitenteil mit Stahlblechrahmen, Stahlblechdicke mind. 2,0 mm für
  Schallschutztür RW, R= 32 dB,
  festes, verglastes Seitenteil, Rahmenprofilbreite seitlich/bodenseitig ca. 60 mm,
  Schallschutz-VSG-Glas, mit Türblatt
  flächenbündige Rohrglasleisten,
  gerundete Kanten, r mind. 3 mm (waagerechte Leiste durchgehend)

  Leitfabrikat: BOS 15ZBsd/KEsd o. glw. A.

  '.............................'
  Angebotenes Fabrikat

Türart  :  Türflügel wie T1, in festes Seitenteil
  einschlagend, lichtes Durchgangsmaß
  (FMB) mind. 95 cm
Türschloss  :  S1 mit Schließlochanordnung im festen
  Seitenteil
Raum  :  210a B
Türnr.  :  T.BT2.OG2.14
Menge: 1,000 Stk

**01.1.29 T30-RS-1-Tür mit Blockzarge, 88,5/201 cm, ca. 56 cm Mw, OTS Bandseite**
RBÖM  :  88,5/201 cm B/H
Wandstärke/-art  :  ca. 56cm/Mw
Wandoberfläche  :  beidseitig verputzt
Zargenart  :  Stahl-Bockszarge für Brandschutztür,
  fertig pulverbeschichtet
Türart  :  T6, mit Blockzarge
Raum  :  MS 001 Vorr. WC; 1; MS 101 WC
Türnr.  :  T.MS.EG.01; T.MS.OG.01
Sonstiges  :  Obentürschließer OTS 3 für Bandseite
  einschl. Montageplatte.
Menge: 2,000 Stk

**01.1.30 T30-RS-1-Tür mit Eckzarge, 101/201 cm, Mw, OTS Bandseite**
RBÖM  :  101/201 cm B/H
Wandstärke/-art  :  ca. 58 cm/Mw
Wandoberfläche  :  beidseitig verputzt
Zargenart  :  Stahl-Eckzarge für Brand- und Rauchschutztür, fertig pulverbeschichtet,
Türart  :  T6, mit Eckzarge
Raum  :  -103 B
Türnr.  :  T.BT2.KG.01
Sonstiges  :  Obentürschließer OTS 1 für Bandseite
  einschl. Montageplatte.
Menge: 1,000 Stk

**01.1.31 T30-RS-1-Tür mit U-Zarge, 101/201 cm, ca. 15 cm Mw, OTS Bandgegenseite**
RBÖM  :  101/201 cm B/H
Wandstärke/-art  :  ca. 15cm/Mw
Wandoberfläche  :  beidseitig verputzt
Zargenart  :  Stahl-Umfassungszarge für  Brand- und
  Rauchschutztür, fertig pulverbeschichtet
Türart  :  T6
Raum  :  218 B
Türnr.  :  T.BT1.OG2.03
Sonstiges  :  Obentürschließer OTS 1 für Bandgegenseite
  einschl. Montageplatte.
Menge: 1,000 Stk

**01.1.32 T30-RS-1-Tür mit U-Zarge, 101/213,5 cm, ca. 15 cm Mw, OTS Bandgegenseite**
RBÖM  :  101/213,5 cm B/H
Wandstärke/-art  :  ca. 15cm/Mw
Wandoberfläche  :  beidseitig verputzt
Zargenart  :  tahl-Umfassungszarge für  Brand- und
  Rauchschutztür, fertig pulverbeschichtet
Türart  :  T6
Raum  :  021b B
Türnr.  :  T.BT2.EG.08
Sonstiges  :  Obentürschließer OTS 1 für Bandgegenseite
  einschl. Montageplatte.
Menge: 1,000 Stk

**01.1.33 T30-RS-1-Tür mit U-Zarge, 101/213,5 cm, ca. 15 cm GkB, OTS Bandgegenseite**
RBÖM  :  101/213,5 cm B/H
Wandstärke/-art  :  ca. 15cm/GkB
Wandoberfläche  :  beidseitigerAnstrich
Zargenart  :  Stahl-Umfassungszarge für Brand- und
  Rauchschutztür, fertig pulverbeschichtet Türart  :  T6
Raum  :  125a B
Türnr.  :  T.BT2.OG1.02
Sonstiges  :  Obentürschließer OTS 1 für Bandgegenseite
  einschl. Montageplatte.
Menge: 1,000 Stk

**01.1.34 T30-RS-1-Tür mit U-Zarge, 113,5/213,5 cm, ca. 15 cm GkB, SK32, OTS Bandgegenseite**
RBÖM  :  113,5/213,5 cm B/H
Wandstärke/-art  :  ca. 15cm/GkB
Wandoberfläche  :  beidseitigerAnstrich
Zargenart  :  Stahl-Umfassungszarge für Schallschutz-
  Brand- und Rauchschutztür, fertig pulverbeschichtet, geforderter Schallschutz
  RW,R= 32 dB
Türart  :  T7
Raum  :  209 B
Türnr.  :  T.BT2.OG2.02
Sonstiges  :  Schallschutzanforderung SK32,
  Obentürschließer OTS 3 für Bandgegenseite
  einschl. Montageplatte.
Menge: 1,000 Stk

**01.1.35 T30-RS-1-Tür mit Blockzarge und verglaster Lichöffnung, 113,5/226 cm, Mw, OTS Bandseite**
RBÖM  :  113,5/226 cm B/H
Wandstärke/-art  :  ca. 58 cm/Mw
Wandoberfläche  :  beidseitig verputzt
Zargenart  :  Stahl-Blockzarge für Brand- und
  Rauchschutztür, fertig pulverbeschichtet
Türart  :  T8, mit verglaster Lichtöffnung
Raum  :  MS 001 Flur/Trh 1
Türnr.  :  T.MS.EG.03
Sonstiges  :  Lichtöffnung 790/1675 mm B/H,
  Obentürschließer OTS 3 für Bandseite
Menge: 1,000 Stk

**01.1.36 T30-RS-1-Tür mit U-Zarge, 126/213,5 cm, ca. 35 cm Mw, OTS Bandgegenseite**
RBÖM  :  126/213,5 cm B/H
Wandstärke/-art  :  ca. 35 cm/Mw
Wandoberfläche  :  beidseitig verputzt
Zargenart  :  tahl-Umfassungszarge für  Brand- und
  Rauchschutztür, fertig pulverbeschichtet
Türart  :  T6
Raum  :  210a B
Türnr.  :  T.BT2.OG2.21
Sonstiges  :  Obentürschließer OTS 2 für Bandgegenseite
  einschl. Montageplatte.
Menge: 1,000 Stk

**01.1.37 Zulage für die Erweiterung des Zargen-Verstellbereichs, t= 10 mm**
Verbreiterung der Fugenüberdeckung an der Grundzarge der 2-teiligen Umfassungszargen mit Verstellbereich gem. Zargenbeschreibung Z1 um 10 mm zur Gewährleistung des Verstellbereichs von -5/+25 mm, als Zulage zu allen beschriebenen Türpositionen mit U-Zargen Z1.

Die Zulage dient zur Anpassung der Zargenmaulweiten an Wanddicken, die einen Verstellbereich größer 15 mm bis
25 mm erfordern.
Die Ausführung erfolgt nur nach Abstimmung und Festlegung mit der Bauleitung.

Abrechnung: Anzahl der Zargen
Menge: 20,000 Stk

**01.1.38 Zulage Tüzargenmontage mit verzinkten Flachstahlanker für Mörtelhinterfüllung**
Befestigung der U-Zargen mittels verzinkten, verkröpften Flachstahlankern, je 3 Stk pro Türleibungsseite (= 6 Stk pro Zarge, Abmessung mind. 60/100/3 mm B/T/D, geeignet für die Mörtelhinterfüllung der Zargen, als Zulage zu aller zuvor beschriebener Türpositionen.

Die Ausführung erfolgt nur nach Abstimmung und Festlegung mit der Bauleitung.

Abrechnung: Anzahl der Türen

Leitfabrikat:
BOS XXL-Flachstahlanker o. glw. A.

'.............................'
Vom Bieter agebotenes Fabrikat
Menge: 15,000 Stk

**01.1.39 Mörtelhinterfüllung bei 2-teiligen U-Zargen, MW, Tiefe ca. 5 cm**
Vollständiges Hinterfüllen des Hohlraums zwischen Mauerwerk und dem Zargen-Grundelement bei 2-schaligen Umfassungszargen Z1 und Z2 (gem. Konstruktionsbeschreibung der Stahlzargen und Türblätter) bei Schallschutztüren unmittelbar nach dessen Montage, beidseitig senkrecht und horizontal am Sturz mit Mauermörtel MG II einschl. erforderl. Schalung zur Abstellung des Mörtlel gegen Herausfallen.
Verfülltiefe ca. 50 mm (mind. Falztiefe).

Abrechnung: abgewickelte 3-seitige Umfassungslänge der Türöffnung.
Menge: 80,000 m

#### Bereich 01.2 Beschläge und Sonstiges

**01.2.1 Drückergarnitur**
Objekt-Drückergarnitur AGL nach DIN 18 255, aus Edelstahl, Werkstoff 1.4301, fein matt, mit beidseitigem Drücker, Ø ca.
20 mm, Tiefe ca. 58 mm (ab OK Befestigungsrosette), Drückerbreite ca. 141 mm, leicht zum Türblatt gebogen mit gerundetem Abschluß am freien Ende, Ecken gerundet, mit
8 mm-FSB-Stabilstift für alle zuvor beschriebenen Türblattstärken von 40 - 45 mm, festdrehbar passgenau gelagert in wartungsfreiem FSB-Ausgleichslager mit reibungsarmen und selbstschmierenden Gleitlagerbuchsen, teflonbeschichtet und wartungsfrei, mit runden Drücker- und Schlüsselrosetten in Edelstahl-Kunststoff-Verbundtechnik, PZ gelocht, Ø ca. 55 mm,  h ca. 7 mm, Kantenradius ca. 1 mm, verschiebefrei befestigt auf Kunststoffunterkonstruktion mit
 8,5 mm Stütznocken und wartungsfreiem Metallgleitlager sowie mit Edelstahl-Rosettenabdeckungen, als unsichtbare Befestigung.

Klassifizierungsschlüssel nach DIN EN 1906:
-  hohe Korrosionsbeständigkeit
-  Hochhaltemechanismus B, ausgeführt für waagerechte
  0-Grad-Stellung des Türdrückers
-  für Objekttüren ohne Anforderungen: 4 | 7 | - | 0 | 1 | 5 | 0 | B

Leitfabrikat:
FSB, Modell 72 1023 o. glw. A.

'.............................'
Angebotenes Fabrikat

Achtung:
Die Drückerstiftgröße (für 8 mm- oder 9 mm-Nuß) ist dem jeweiligen Schloss, gem. Konstruktionsbeschreibung zu den Schlössern S1 bis S3 anzupassen.
Menge: 59,000 Stk

**01.2.2 WC-Garnitur**
Objekt-WC-Garnitur AGL nach DIN 18 255, aus Edelstahl, Werkstoff 1.4301, fein matt, nassraumgeeignet, mit beidseitigem Drücker, wie in Pos. Drückergarnitur beschrieben, jedoch mit WC-R 8 mm-Riegelolive raumseitig und außenseitiger Schauscheibe Rot/Weiß, 1/4-Umdrehung, sowie Notentriegelung über Vierkantstift aus Edelstahl.

Leitfabrikat:
FSB, Modell 72 1023 o. glw. A.

'.............................'
Angebotenes Fabrikat

Achtung:
Die Drückerstiftgröße (für 8 mm- oder 9 mm-Nuß) ist dem jeweiligen Schloss, gem. Konstruktionsbeschreibung zu den Schlössern S1 und S2 anzupassen.
Menge: 1,000 Stk

**01.2.3 Wechselgarnitur Knauf/Drücker**
Objekt-Wechselgarnitur aus Edelstahl, matt fein geschliffen, mit außenseitigem Festknauf, gerade, kugelförmig, und raumseitigem Drücker, sonst wie in Pos. Drückergarnitur  beschrieben.
Für Türblätter T1 - T3.

Klassifizierungsschlüssel nach DIN EN 1906:
-  hohe Korrosionsbeständigkeit
-  Hochhaltemechanismus B, ausgeführt für waagerechte
  0-Grad-Stellung des Türdrückers
-  für Objekttüren ohne Anforderungen: 4 | 7 | - | 0 | 1 | 5 | 0 | B

Leitfabrikat:
FSB, Modell 72 1023 o. glw. A.

'.............................'
Angebotenes Fabrikat
Menge: 2,000 Stk

**01.2.4 Feuerschutz-Drückergarnitur**
Feuerschutz-Drückergarnitur wie in Pos. Drückergarnitur beschrieben, jedoch zugelassen für Brandschutztüren nach DIN 18 273 und DIN EN 179, mit 9 mm FSB-Stabilstift, für Türblattstärke mind. 45 mm, gem. Konstruktionsbeschreibung der Stahlzargen, Türblätter und Beschläge zu den Türen T4 + T5.

Leitfabrikat:
FSB, Modell 72 1023 o. glw. A.

'.............................'
Angebotenes Fabrikat
Menge: 8,000 Stk

**01.2.5 Feuerschutz-Wechselgarnitur Knauf/Drücker**
Feuerschutz-Wechselgarnitur aus Edelstahl, matt fein geschliffen, mit  außenseitigem Festknauf, gerade, kugelförmig, und raumseitigem Drücker, sonst wie in Pos. Drückergarnitur beschrieben, jedoch zugelassen für Brandschutztüren nach DIN 18 273 und DIN EN 179, mit 9 mm FSB-Stabilstift, für Türblattstärke, gem. Konstruktionsbeschreibung der Stahlzargen, Türblätter und Beschläge zu den Türen T4 + T5.
Klassifizierungsschlüssel nach DIN EN 1906:
-  hohe Korrosionsbeständigkeit
-  Hochhaltemechanismus B, ausgeführt für waagerechte
  0-Grad-Stellung des Türdrückers
-  für Objekttüren ohne Anforderungen: 4 | 7 | - | 0 | 1 | 5 | 0 | B

Leitfabrikat:
FSB, Modell 72 1023 o. glw. A.

'.............................'
Angebotenes Fabrikat
Menge: 1,000 Stk

**01.2.6 Zulage für Ausführung Türen mit Fluchttürfunktion**
Fluchttürfunktion für Türen mit Türblättern, gem. Konstruktionsbeschreibung Türblätter T1, T4 und T5, als Zulage zu den zuvor beschriebenen Raumtür-, T30-1- und T30-RS-1-Tür-
positionen, bestehend aus:
-  Panik-Fallen-Riegelschloß nach DIN 18 250, Klasse 5, für 1-flügelige, in Verbindung mit Beschlägen nach DIN EN 179 zugelassenen Notausgangstüren, PZ-gelocht, Zylinderabstand (Entfernung) 72 mm, Stulp abgerundet aus nicht rostendem Stahl, geschlossener Schlosskasten, verzinkt, Falle und Riegel aus verzinktem Stahl, Riegel 1-tourig, verstärktes Gleitlager aus Stahl mit 9 mm Vierkantnuss, geteilt, aus verz. Stahl mit Geräuschdämmpfung, Dornmaß 65 mm, Hinterdornmaß
33 mm,
-  Türbeschläge mit Drücker-Vierkantstiftgröße 9 mm, sonst wie in den Positionen zu allen Drücker und Wechselgarnituren  beschrieben.
EP als Mehrpreis gegenüber der Schlössern mit Normalfunktion in der Konstruktionsbeschreibung S1 und der Brandschutztüren T4 und T5.

Fluchtürfunktion für in und gegen die Fluchtrichtung aufschlagende Türen nach Planangaben.

Die Ausführung erfolgt nur nach vereriger Abstimmung mit der Bauleitung.

Als Leitfabrikat Panikschloss gilt:
G.-U./BKS für
Drückergarnitur: Schloss 2320, Schließfunktion B (Umschaltfunktion) für BKS-Kombination PE 100,
Wechselgarnitur: Schloss 2326, Schließfunktion E (Wechsel
funktion) für BKS-Kombination PE 120
o. glw. A.

'.............................'
Angebotenes Fabrikat
Menge: 3,000 Stk

**01.2.7 Gleitschienen-Obentürschließer OTS 1**
Gleitschienen-Obentürschließer, wie in Konstruktionsbeschreibung OTS 1 beschrieben für die Montage auf der Bandseite, zur Ausbildung der zuvor beschriebenen Raumtüren als selbstschließende Türen.

Leitfabrikat:
GEZE-Obentürschließer TS 3000 V o. glw. A.

'.............................'
Angebotenes Fabrikat

Die Ausführung erfolgt nur nach vorheriger Abstimmung mit der Bauleitung.

Hinweis:
Gültig nur für Tür-Positionen in denen der Obentürschließer nicht als Bestandteil des Leistungsumfangs enthalten ist.
T30-RS-Türen sind incl. OTS beschrieben!
Menge: 1,000 Stk

**01.2.8 Gleitschienen-Obentürschließer OTS 2**
Gleitschienen-Obentürschließer, wie in Konstruktionsbeschreibung OTS 2 beschrieben für die Montage auf der Bandseite, zur Ausbildung der zuvor beschriebenen Raumtüren als selbstschließende Türen.

Leitfabrikat:
GEZE-Obentürschließer TS 5000 o. glw. A.

'.............................'
Angebotenes Fabrikat

Die Ausführung erfolgt nur nach vorheriger Abstimmung mit der Bauleitung.

Hinweis:
Gültig nur für Tür-Positionen in denen der Obentürschließer nicht als Bestandteil des Leistungsumfangs enthalten ist.
T30-RS-Türen sind incl. OTS beschrieben!
Menge: 1,000 Stk

**01.2.9 Gleitschienen-Obentürschließer OTS 3**
Gleitschienen-Obentürschließer, wie in Konstruktionsbeschreibung OTS 3 beschrieben für die Montage auf der Bandseite, zur Ausbildung der zuvor beschriebenen Raumtüren als selbstschließende Türen.

Leitfarikat:
GEZE-Obentürschließer TS 5000 Ecline o. glw. A.

'.............................'
Angebotenes Fabrikat

Die Ausführung erfolgt nur nach vorheriger Abstimmung mit der Bauleitung.

Hinweis:
Gültig nur für Tür-Positionen in denen der Obentürschließer nicht als Bestandteil des Leistungsumfangs enthalten ist.
T30-RS-Türen sind incl. OTS beschrieben!
Menge: 9,000 Stk

**01.2.10 Zulage für Obentürschließermontage auf Bandgegenseite**
Montageplatte und sonstiges erforderliche Zubehör zur Montage der zuvor beschriebenen Obentürschließer auf der Banggegenseite, als Zulage zu den Positionen Gleitschienen-Obentürschließer OTS 1 bis OTS 3.
Menge: 11,000 Stk

**01.2.11 Absenkbare Schall-Ex-Bodendichtung**
Absenkbare Schall-Ex-Bodenschienen, SK 27, in Edelstahl, kürzbar, Dichtprofil aus selbstverlöschendem Silikon, ca.
20 mm Hub, passend zu allen zuvor beschriebenen Türen ohne Schallschutzanforderung.

Leitfabrikat: Athmer Schall-Ex L-15/30 WS o. glw. A.

'.............................'
Angebotenes Fabrikat

Die Ausführung erfolgt nur nach Abstimmung mit der Bauleitung.

Abrechnung: 1-fache Türblattbreite.
Abrechenbar sind nur Schall-Ex-Bodenschienen, die nicht bereits in zuvor beschriebenen Türpositionen enthalten sind.
Menge: 5,000 m

**01.2.12 Zulage Bodenschiene für Schall-Ex-Bodendichtung**
Ausführung der Schallschutztüren mit Edelstahl-Bodenschiene, h max. 8 mm, b ca. 25 mm. passend zur absenkbaren Schall-Ex-Bodenschiene in den Türblättern, als Zulage zur Pos. Absenkbare Schall-Ex-Bodenschiene, passend zu allen beschriebenen Raumtüren  gem. Konstruktionstruktionsbeschreibung.

Abrechnung: 1-fache Türblattbreite.

'.............................'
Angebotenes Fabrikat

Die Ausführung erfolgt nur nach Abstimmung mit der Bauleitung.
Menge: 5,000 m

**01.2.13 Erhöhter Bodeneinstand, Türblattkürzung**
Kürzen der Türblätter für erhöhten Bodeneinstand bis
20 mm über OK FFB, als Zuluftöffnung.
Raumtürbreiten von 76 cm bis 113,5 cm.

Abrechnung: Einfache Schnittlänge (Türblattbreite)
Menge: 6,000 m

**01.2.14 Bodentürpuffer, rund**
aus Edelstahl Rostfrei, zylindrische Form, Oberfläche matt gebürstet, h ca. 35 mm, Ø ca. 50 mm, mit gefedertem Hartgummipuffer, Ø ca. 27 mm, Farbe schwarz, befestigt auf  Unterlegplatte einschl. allem erforderl. Befestigungsmaterial.
Stabilitätsanforderung: für Türgewicht bis 75 kg.

Leitfabrikat: KWS, Nr. 2110 o. glw. A.

'.............................'
Angebotenes Fabrikat

Einbauort:
Menge: 1,000 Stk

**01.2.15 Wandtürpuffer, l ca. 30 mm**
aus Edelstahl, matt gebürstet, rundem, zylindrischem Schaft mit Verdrehsicherungsstift, Wandbefestigungsrosette,
Ø ca. 50 mm, und Hartgummipuffer, Farbe schwarz einschl. allem erforderl. Befestigungsmaterial.
Gesamtlänge ca. 30 mm, Ø ca. 30 mm.
Stabilitätsanforderung: für Türgewicht bis 40 kg.

Leitfabrikat: KWS Wandtürpuffer Nr. 2071.82 o. glw. A.

'.............................'
Angebotenes Fabrikat

Einbauort:
Menge: 29,000 Stk

**01.2.16 Zulage Verlängerung Wandtürpuffer, l ca. 100 mm**
wie in Pos. Wandtürpuffer, l ca. 30 mm beschrieben, jedoch mit verlängertem Edelstahlschaft, matt gebürstet, für Gesamtlänge Wandtürpuffer ca. 100 mm, als Zulage zur Pos. Wandtürpuffer, l ca. 30 mm.

Die Ausführung erfolgt nur nach vereriger Abstimmung mit der Bauleitung.
Menge: 5,000 Stk

**01.2.17 Verglaste Metall-Iinnentüren ausbauen, bis 3,0 m² Einzelgröße**
Verglaste Innentüren mit Zargen aus Metall, mit unterschiedlichen Türgrößen bis 2,5 m² einschl. sämtlicher Beschläge, Verankerungen, Befestigungsmittel sowie Ausschäumungen vollständig ausbauen, laden und von der Baustelle entfernen.

Das Abbruchgut geht in das Eigentum des AN über zur fachgerechten Verwertung nach eigener Wahl des AN.
Entsorgungsgebühren sind im Einheitspreis enthalten.
Menge: 2,000 Stk

**01.2.18 Holzinnentüren ausbauen, bis 3,0 m² Einzelgröße**
Innentüren mit Blockzargen aus Holz und Holzwerkstoffen, 1-flügelig, in unterschiedlichen Einzelgrößen bis 3 m²  (1,01/2,01 m bis 1,26/2,26 m B/H) einschl. sämtlicher Beschläge, Verankerungen, Befestigungsmittel sowie Ausschäumungen vollständig ausbauen, laden und von der Baustelle entfernen.
Die Befestigungsanker sind aus der verputzten Leibung freizulegen und abzutrennen. Der Ausbau ist sorgfälltig ohne Beschädigung der verbleibenden sichtbaren Wandoberflächen durchzuführen.

Das Abbruchgut geht in das Eigentum des AN über zur fachgerechten Verwertung nach eigener Wahl des AN.
Entsorgungskosten einschl. Transport sind mit dem EP der Position abgegolten.
Menge: 3,000 Stk

**01.2.19 Zulage Dmontage von Holz-Umfassungszargen**
Demontage von Umfassungszargen aus Holz und Holzwerkstoffen, in unterschiedlichen Einzelgrößen  on 1,01/2,01 m bis 1,26/2,26 m B/H und Maulweiten von 30 cm bis 60 cm, als Zulage zur Pos. Holzinnentüren ausbauen, bis 3,0 m² Einzelgröße.

Abrechnung: 3-seitige Zargenlänge
Menge: 15,000 m

#### Bereich 01.3 WC-Trennwände

*Hinweis: Konstruktionsbeschreibung WC-Trennwände*
WC-Trennwandanlage für Trockenbereiche, geeignet für Schulgebäude.
Die Leistungsbeschreibung richtet sich nach dem nachfolgend genannten Leitfabrikat als Qualitätsstandard:

Hersteller:  meta Trennwandanlagen GmbH & Co. KG
  meta Straße
  56579 Rengsdorf
  Tel.:  0 26 34 / 66-0
  Fax:  0 26 34 / 66 450
  E-mail:  info@meta.de
  Internet  www.meta.de

Typ:  30 FT
  oder gleichwertig

Dem Bieter ist es überlassen dieses oder ein Fabrikat seiner eigenen Wahl anzubieten. Die Gleichwertigkeit ist anhand von ausführlichen Prospektunterlagen oder Mustern mit dem Angebot nachzuweisen.
Das System ist TÜV geprüft und verfügt über das GS Zeichen (geprüfte Sicherheit). Systeme ohne gültige TÜV GS-Prüfung sind nicht zugelassen.

'.............................'
Angebotenes Fabrikat des Bieters

Anlagenhöhe
2015 mm einschl. 150 mm Fußluft,
Durchgangshöhe 1995 mm

Konstruktion
Wände und Türen aus melaminharzbeschichteter Vollspanplatte, d= 30 mm, kratz-, bruch- und stoßfest, in raumatter Oberflächenstruktur. Alle sichtbaren Kanten mit
3 mm Kunststoffkante, bestenfalls mit fugenloser PP-Laserkante. Melaminbeschichtete Kanten sind nicht zugelassen. Sämtliche Ecken und Kanten abgerundet in einem Radius von 3 mm.
Die Vorderfront verstärkt mit einem durchlaufendem, umgreifenden Aluminium-
Kopfprofil, mind. 43 x 20 mm, zur Stabilisierung der Anlage.
T-förmige Wandstoßausbildung für rechtwinkelige Verbindung Trennwände an Front.
Alle Wandanschlüsse an Gebäude und WC-Anlagenwände mit Aluminium-U-
Profilen 33 x 30 mm, zum Ausgleich baulicher Unebenheiten.

In die jeweiligen Positionen einzukalkulieren sind für Wandanschlüsse an nicht in voller Wandhöhe gefliesten Wänden das Unterfüttern mit aufgedoppelten, durchlaufenden Aluprofilen oberhalb der Wandfliesen als Ausgleich zum Untergrund.

Vorhandene Wandfliesenhöhen ab OK FFB: ca. 120 cm

Türen
stumpf einschlagend, flächenbündig mit Kabinenaußenseite, mit eingefrästem Türanschlagprofil aus Aluminium 21 x 17,5 mm einschl. eingelegter Gummidichtung zur Gewährleistung des geräuscharmen Schließens. Abdeckung des Türspaltes mit bandseitig eingenutetem Kunststoffkeder.

Stützfüße
aus Edelstahlrohr, Ø ca. 20 mm, höhenverstellbar, mit runder Fussplatte, befestigt auf Boden, Abdeckung mit Edelstahlrosetten. Füße mind. 50 mm tief in die Vorderfront eingelassen.

Beschläge
3-Rollen-Edelstahlbänder mit Messingachse, poliert, für Türöffnungswinkel maximal 180°.
Edelstahl-U-Form-Drücker, Ø ca. 23 mm, Fertigung nach DIN 18255. Vollverzinktes Einsteckschloss  mit Falle und Riegel, 20 mm Stulp, abgerundet, Einhandverriegelung aus Edelstahl, innenseitig mit Rosette mit Riegelolive, außenseitig mit Schauscheibe rot-weiß mit Notentriegelung.

Zubehör
Je Kabine 1 Kleiderhaken und 1 Türpuffer aus Edelstahl, verdeckt befestigt.

Farben
Platten der Wände und Türen nach Wahl des AG und Standardfarbkarte des Herstellers.
Rahmenprofile und sonstige Profile naturfarben eloxiert (E6/EV1).

Schamwände wandhängend
Maße: 400 x 900 mm
Wandmaterial und Ausführung wie in "Konstruktion" beschrieben.Wandanschluss mit vier pulverbeschichteten Stützwinkelprofilen in Farbe naturfarben eloxiert (E6/EV1).

**01.3.1 WC-Trennwandanlage mit Front, l= 275 cm, und Trennwänden, l= 150 cm**
WC-Trennwandanlage gem. Konstruktionsbeschreibung, als komplette Anlage, mit 3 WC Kabinen, bestehend aus:
-  1x Front mit 3 Stk integrierten Türen, Wandlänge ca. 275 cm,
  befestigt an verputzten Hlz-Mauerwerks- und GK-Metall-
  ständerwänden
-  2x Trennwand, Wandlänge jeweils ca. 150 cm, befestigt
  an raumhoher Metallständer-Installationsvorwand und
  Frontwand.

Alle Metallständerwände raumhoch und mit 2-facher GKB-Beplankung.

Aufstellung auf gefliesten Gussasphaltestrich, d ca. 30 mm.
Einbau in Bt2,
EG:  026 B WC D
1. OG:  123 B WC D
Menge: 4,000 Stk

**01.3.2 WC-Trennwandanlage mit Front, l= 160 cm, und Trennwand, l= 150 cm**
WC-Trennwandanlage gem. Konstruktionsbeschreibung, als komplette Anlage, mit 2 WC Kabinen, bestehend aus:
-  1x Front mit 2 Stk integrierten Türen, Wandlänge ca. 160 cm,
  befestigt an verputzten Hlz-Mauerwerks- und GK-Metall-
  ständer-Installationswand
-  1x Trennwand, Wandlänge ca. 150 cm, befestigt
  an raumhoher Metallständer-Installationsvorwand und
  Frontwand.

Alle Metallständerwände raumhoch und mit 2-facher GKB-Beplankung.

Aufstellung auf gefliesten Gussasphaltestrich, d ca. 30 mm.
Einbau in Bt2, EG, 001 B WC H.
Menge: 1,000 Stk

**01.3.3 WC-Trennwandanlage mit abgeknickter Front, l= 160 cm + 61 cm, und Trennwänden, l= 150 cm**
WC-Trennwandanlage gem. Konstruktionsbeschreibung, als komplette Anlage, mit 3 WC Kabinen, bestehend aus:
-  1x Front mit 3 Stk integrierten Türen, mit Abknickung um ca.
  66 Grad für eine Kabine, gerade Wandlänge ca. 160 cm,
  Länge der abgeknickten Frontwand ca. 61 cm, befestigt an
  verputzten Hlz-Mauerwerks- und GK-Metallständer-
  Installationswand
-  zusätzl. Sonder-Rahmenprofil für um ca. 66 Grad abgekröpfte
  Frontwand mit Tür, abgekröpfte Wandlänge ca. 61 cm
  Gesamtlänge Frontwand ca. 221 cm
-  Sonder-Wandanschlussprofil für den Anschluss der
  abgekröpften Frontwand
-  2x Trennwand, Wandlänge jeweils ca. 150 cm, befestigt
  an raumhoher Metallständer-Installationsvorwand und
  Frontwand.

Alle Metallständerwände raumhoch und mit 2-facher GKB-Beplankung.

Aufstellung auf gefliesten Gussasphaltestrich, d ca. 30 mm.
Einbau in Bt2, 1. OG, 101b B WC H
Menge: 1,000 Stk

**01.3.4 Zulage T-förmiger Wandstoßausbildung für abknickende Frontwand**
T-förmige Wandstoßausbildung für die Verbindung abknickender Frontwände um ca. 114 Grad mittels  Alu-Profil, wie in Konstruktionsbeschreibung, unter Konstruktion beschrieben, als Zulage zur Pos. WC-Trennwandanlage mit abgeknickter Front, l= 160 cm + 61 cm, und Trennwänden,
l= 150 cm, einschl. Stoßanpassen des die Anlage stabilisierenden Kopfprofils.

Die Profillänge entspricht der vollen Frontwandhöhe.
Menge: 2,000 m

**01.3.5 Zulage für den schrägen Wandanschluss der Frontwand**
Wandanschlüsse an Gebäude und WC-Anlagenwände mittels
Alu-U-Profil, wie in Konstruktionsbeschreibung, unter Konstruktion beschrieben, jedoch ausgebildet für den nicht rechtwinkeligen Anschluss der Frontwand in voller Höhe an die schräverlaufende Ziegelwand des Gebäudebestands, als Zulage zur Pos. WC-Trennwandanlage mit abgeknickter Front, l= 160 cm + 61 cm, und Trennwänden, l= 150 cm, einschl. Stoßanpassen des die Anlage stabilisierenden Kopfprofils.

Die Profillänge entspricht der vollen Frontwandhöhe.
Menge: 2,000 m

**01.3.6 WC-Trennwandanlage mit Front, l= 300 cm, und Trennwand, l= 125 cm**
WC-Trennwandanlage gem. Konstruktionsbeschreibung, als komplette Anlage, mit 2 WC Kabinen, bestehend aus:
-  1x Front mit 2 Stk integrierten Türen, Wandlänge ca. 300 cm,
  befestigt an raumhohen GK-Metallständer- Installationswänden mit 2-facher GKB-Beplankung,
-  1x Trennwand, Wandlänge ca. 125 cm, befestigt
  an verputzten und gefliesten Hlz-Mauerwerkswänden, Wandfliesenhöhe 120 cm, und an Frontwand.

Aufstellung auf gefliesten Gussasphaltestrich, d ca. 30 mm.
Einbau in Bt4, 2. OG (DG), 215 B WC D.
Menge: 2,000 Stk

**01.3.7 WC-Trennwandanlage mit Front, l= 185 cm, und Trennwand, l= 150 cm**
WC-Trennwandanlage gem. Konstruktionsbeschreibung, als komplette Anlage, mit 2 WC Kabinen, bestehend aus:
-  1x Front mit 2 Stk integrierten Türen, Wandlänge ca. 185 cm,
  befestigt an verputzten Hlz-Mauerwerks- und GK-Metall-
  ständerwänden,
-  1x Trennwand, Wandlänge ca. 150 cm, befestigt
  an raumhoher Metallständer-Installationsvorwand und
  Frontwand.

Alle Metallständerwände raumhoch und mit 2-facher GKB-Beplankung.

Aufstellung auf gefliesten Gussasphaltestrich, d ca. 30 mm.
Einbau in Bt2, 2. OG (DG), 214 B WC H.
Menge: 1,000 Stk

**01.3.8 Zulage für schwebende Ausführung**
Schwebende Ausführung der Trennwandanlagen zur einfacheren Reinigung des Vorderfrontbereichs, als Zulage zu den Pos. WC-Trennwandanlage mit Front und Trennwänden, bestehend aus nicht an der Vorderfront angebrachten, sondern jeweils in den Trennwänden um 150 mm nach innen versetzten Standfüßen einschl. einem massiven Aluminiumhalter je Standfuß, ausgeführt als Stabilierungsknotenblech, kraftschlüssig mit Trennwand und Frontelement verschraubt, zur Verstärkung der Standfüße und Stabilisierung der Trennwandanlage.
Ausführungsvarianten, bei denen die Füße ohne zusätzliche Verstärkung in die Trennwand eingebohrt werden sind nicht zugelassen.

Abrechnung: Anzahl der Alumiumhalter mit Standfüßen.
Menge: 14,000 Stk

**01.3.9 Zulage für höhere Trennwandanlagenhöhe**
Ausführung für größere Anlagenhöhe:

Front- und Trennwände:  2155 mm
Durchgangshöhe Tür:  2135 mm

einschl. 150 mm Fußluft, als Zulage zu allen zuvor beschriebenen Pos. WC-Trennwandanlagen.

Abrechnung: Einbaulänge der Front- und Trennwände.
Menge: 39,000 m

#### Bereich 01.4 Bestandsdokumentation

**01.4.1 Bestandsdokumentation**
Erstellen einer Bestandsdokumentation über die erbrachte Leistung. Alle in den unten aufgelisteten Angaben zu den Nummern 1-5 müssen unter Einhaltung der nachstehenden Gliederung enthalten sein.

Inhaltsverzeichnis

1.  Firmendaten
1.1  Ansprechpartner
1.2  Fachbauleitererklärung
1.3  Fachunternehmererklärung
1.4  Übereinstimmungserklärung

2.  Planunterlagen

3.  Produkt- und Gerätedatenblätter /
  Verwendbarkeitsnachweis etc.

4.  Nachweise (Konstruktionen, Funktionstests, etc.)

5.  Pflegeanweisung mit Wartungshinweise
  Wartungsverträge

Hinweis zur Bestandsdokumentation:
Die Bestandsdokumentation ist mind. 10 Tage vor der Abnahme vorzulegen.
Der AN ist erst nach Vorlage der Dokumentation zur Stellung der Schlussrechnung berechtigt.
Die gesamte Bestandsdokumentation ist auf einen mobilen Datenträger (Stick o. glw.) sowie in 1-Fach in  Papierform (A4-Ordner) dem Bauherrn zu überreichen.
Die Bestandsdokumentation ist vorab per E-Mail an die Bauleitung zu senden.
Die vollständige Bestandsdokumentation ist Bestandteil der Leistung und Voraussetzung zur Zahlung der Schlussrechnung.
Menge: 1,000 psch

#### Bereich 01.5 Arbeiten auf Nachweis

*Hinweis: Vorbemerkungen Stundenlohnarbeiten*
Unvorhersehbare Leistungen, die sich bei der Ausführung des Auftrags zwingend zur Erstellung des Werkes ergeben und unverzüglich vom Auftragnehmer erfüllt werden müssen, sind vor Arbeitsbeginn bei der Bauleitung anzuzeigen.
Regiearbeiten dürfen nur auf ausdrückliche Anordnung bzw. mit Genehmigung der Bauleitung durchgeführt werden.
Berichte hierüber sind spätestens 3 Tage nach Ausführung zur Unterschrift
vorzulegen. Nicht gegengezeichnete Berichte werden bei der Abrechnung nicht anerkannt.
In den schriftlichen Regieberichten ist aufzuführen:
- tatsächlicher und zeitlicher Leistungsumfang
- ausführende Personen
- verwendete Materialien und Geräte

Stundenlohn- bzw. Regiearbeiten werden nach den vereinbarten Sätzen einschl. aller Zuschläge wie Unternehmerzuschläge, Lohnnebenkosten, Fahrgeld, Auslösen und dergleichen abgerechnet. Zeitzulagen erfolgen nach dem, bei der Ausführung, geltenden Tarifvertrag.
Bei allen Arbeiten wird nur die jeweils dafür notwendige Qualifikation des Personals anerkannt. Polier- und Aufsichtstunden werden nicht extra vergütet.
Es gelten die festen Stundenverrechnungssätze, in denen unaufgegliedert Lohn- und wirksame Leistungen sowie Lohn- und Gehaltsnebenkosten, wie Auslösungen,
Trennungs-, Wege-, Unterkunftsgeld, und Reisekosten, enthalten sind.
Zuschläge für Nacht-, Sonntags- und Feiertagsarbeiten sind nicht in die Verrechnungssätze einzubeziehen.
Der Bieter erklärt, daß die Verrechnungssätze unter Beachtung der preisrechtlichen Vorschriften ermittelt wurden und unabhängig von der Anzahl der abgerechneten Stunden gelten.

**01.5.1 Meister**
für unvorhersehbare Arbeiten, für deren Ausführung der die Fachkenntnisse und der Rang eines Meisters erforderlich sind.
Menge: 5,000 Std

**01.5.2 Facharbeiter**
für unvorhersehbare Arbeiten, für deren Ausführung eine
Facharbeiterausbildung erforderlich ist.
Menge: 8,000 Std

**01.5.3 Zusätzliche An- und Abfahrt**
Zusätzliche An- und Abfahrt für 1 Kolonne Fachpersonal (bis
3 Personen) einschl. erforderl. Fahrzeuge (Transporter/LKW) bis 7,5 to mit Fahrer, bei bauseitig bedingten Arbeitsunterbrechungen ≥ 1 Arbeitstag, und keiner Möglichkeit die Arbeiten in anderen Gebäudebereichen auszuführen.

Diese Position ist nur anrechenbar bei Entfernungen >30 km für die einfache und schnellste Fahrstrecke zwischen der Firmenstätte des AN, von der die Auftragsleistung erbracht wird, und der Baustelle.

Die Bauleitung ist vor dem Einstellen der Arbeiten entsprechend zu informieren, die Arbeitsunterbrechung ist zu begründen und zu dokumentieren.
Menge: 1,000 Stk

USt %: 19,00
